# SaarnerStraße_Erneur_Abdicht
Angebotsaufforderung (GAEB 90, DA83)
Währung: EUR
Auftraggeber: BtMH

## LV_Brücke_Saarnerstraße
Datum: 20.04.26

### 1 Titel 1 - Baustelleneinrichtung und Verkehrssicherung

**1.1 Baustelleneinrichtung Räumung**
Baustelleneinrichtung und Räumung

Für das Einrichten und Räumen der Baustelle, den An-
und Abtransport aller erforderlichen Baubuden,
Lagerschuppen, Geräte, Maschinen, Werkzeuge,
Hilfsabstützungen, Schutzgeländer, Schutzeinrichtungen,
Hebeeinrichtungen, Betriebsmittel, Schutzfolien,
Planen, Schalung und dergl., sowie deren Umsetzung je
nach Baufortschritt. Versorgung der Baustelle mit Strom
und Wasser einschließlich der Zuleitung von der
nächsten Anschlussstelle, Strom- und Wasserkosten und
Zählermieten, sowie Einrichtung einer ordnungsgemäßen
Entwässerung.
Kosten für Beleuchtung, für Lagerplätze, evtl.
Platzmieten, Entschädigungen von Flurschäden, Kosten
der Unfallverhütung und Bewachung der Baustelle sind in
diese Position einzurechnen.
Die Position beinhaltet notwendige Schutzzelte als
Witterungsschutz, deren täglicher Auf - und Abbau,
sowie  Sauggeräte,  und deren Umsetzung je nach
Baufortschritt. Auch die erforderlichen Bauzäune zur
Sicherung der Baustelle und der Baustelleneinrichtung
sind in dieser Position einzurechnen.

Die in Anspruch genommenen Flächen sind nach Beendigung
der Arbeiten in einen ordnungsgemäßen Zustand zu
bringen. Entstandene Schäden sind zu beseitigen.

Die Brücke Saarner Straße führt über Gleise der DB Netz
AG. Es sind alle notwendigen Maßnahmen zu treffen um
sowohl eine Verschmutzung, sowie eine Beschädigung der
Gleise, der Züge oder Personen durch herabfallende
Gegenstände,  Baustoffe etc. auszuschließen.

Baustelleneinrichtungsflächen: Siehe Anlagen 2-5

Einschließlich aller Materialien und Nebenarbeiten.
Menge: 1,000 psch

**1.2 Vorhaltung der Baustelleneinrichtung**
Vorhaltung der Baustelleneinrichtung

Vorhaltung der Baustelleneinrichtung der Pos. 1.1
(abgerechnet werden die tatsächlichen Tage auf der
Baustelle).
Beginn der Vorhaltezeit mit Abschluss der
Baustelleneinrichtung gem. Pos 1.1.
Menge: 45,000 d

**1.3 Verkehrszeichenpläne**
Verkehrszeichenpläne

Erstellen von Verkehrszeichenplänen für die, in
Abstimmung mit der zuständigen Verkehrsbehörde
(Ordnungsamt), den Vorgaben des AG und allen Gewerken
bis zu seiner endgültigen Genehmigung.

Erstellung des Verkehrszeichenplans für die einzelnen
Bauabschnitte inklusive aller erforderlichen
Beschilderungen gemäß RSA 21
Menge: 1,000 psch

**1.4 Verkehrssicherung**
Verkehrssicherung

Einrichtungen zur Verkehrssicherung und
Verkehrsregelung nach StVO bei Bauarbeiten im Bereich
des Fußgängerverkehrs unter Aufrechterhaltung des
Verkehrs gemäß ZTV-SA 97 und RSA aufbauen, ständig
unterhalten und betreiben, entsprechend den Bauablauf
umsetzen, ändern und abbauen. Ausführung nach vom AN
erstellten und von der zuständigen Behörde (Ordnungsamt
der Stadt MH) genehmigten Verkehrszeichenplänen,
einschließlich Herstellung und Fortschreibung der
Verkehrszeichenpläne entsprechend dem Baufortschritt.

Einzurechnen sind u. a. Absperr- und Leitvorrichtungen,
Verkehrsschilder, Umleitungsbeschilderungen,
elektrische Warnleuchten und provisorische
Fahrbahnmarkierung in gelber Farbe (Folie), sowie die
Überwachung der Verkehrssicherungsmaßnahmen auch
während der arbeitsfreien Zeit.

Übersicht Verkehrsführung siehe Anlage 4-5

Einschließlich aller Gebühren für die
verkehrsrechtliche Anordnung, aller Materialien und
Nebenarbeiten.
Menge: 1,000 psch

**1.5 Vorhaltung, Kontrolle und Wartung der Verkehrssicherung**
Vorhaltung, Kontrolle und Wartung der Verkehrssicherung

Absperr- u. Leitvorrichtungen, Markierungen,
Verkehrsschilder, Umleitungsbeschilderungen, etc. der
Pos. 1.4 vorhalten, kontrollieren, überwachen und
warten, auch während der arbeitsfreien Zeit
(abgerechnet werden die tatsächlichen Tage auf der
Baustelle). Beginn der Vorhaltezeit mit Abschluss der
Aufstellungsarbeiten gem. Pos 1.4.

Einschließlich aller Materialien und Nebenarbeiten.
Menge: 45,000 d

**1.6 LSA liefern, aufbauen, abbauen**
LSA liefern, aufbauen, abbauen

Transportable Lichtsignalanlage für Engstelle
einschließlich Energieversorgung Liefern, aufbauen,
betriebsbereit in Betrieb nehmen und nach Beendigung
der Maßnahme fachgerecht abbauen.

Die Leistung umfasst:

- LSA Typ D gemäß RiLSA, verkabelt, für kreuzende
Verkehrsströme,
- 4 Fußgängersignalgeber mit Anforderungstastern,
- Energieversorgung Akkubetrieb
- Aufbringen und Entfernen temporärer gelber
Markierung, bestehend aus  Haltelinie und
Fußgängerfurt.
- Durchführung notwendiger verkehrsrechtlicher
Maßnahmen (z.?B. temporäre  Sicherung während
Auf-/Abbau),
- Erstellung der verkehrstechnischen Unterlagen
(Signallageplan, Zwischenzei  tenmatrix,
Signalzeitenplan, Berechnungen),
- betriebsfertiger Aufbau und Funktionsprüfung.

Einschließlich aller Materialien, Nebenarbeiten und
Entsorgungskosten.
Menge: 1,000 psch

**1.7 Vorhalten und Betreiben der transportablen LSA**
Vorhalten und Betreiben der transportablen LSA

Tägliches Vorhalten und Betreiben der transportablen
Lichtsignalanlage der Pos. 1.6. Vorübergehende
Sicherungsmaßnahmen durchführen. Lichtsignalanlage für
Engstelle und Verkehrsabhängigkeit, Typ D. Beginn der
Vorhaltezeit mit Abschluss der Aufstellungsarbeiten
gem. Pos 1.6.

Einschließlich:

- Kontrolle und Funktionsüberwachung,
- Wartung, Instandhaltung, ggf. Austausch defekter
Komponenten,
- Akkuwechsel oder Nachladung.

Einschließlich aller Materialien, Nebenarbeiten und
Entsorgungskosten.
Menge: 45,000 d

**1.8 Verkehrsinsel aus Stahlbetonfertigteilen aufnehmen und wieder einbauen**
Verkehrsinsel aus Stahlbetonfertigteilen aufnehmen und
wieder einbauen

Vorhandene Verkehrsinsel aus Stahlbetonfertigteilen
aufnehmen und seitlich für späteren Wiedereinbau
lagern. Stahlbetonfertigteile vor Beschädigungen und
übermäßigen Verschmutzungen schützen. Beim Einbau
müssen die Oberflächen der Unterseite vor dem Verkleben
mit der Asphaltfläche gereinigt werden. Die genaue
Position der Verkehrsinsel ist vor dem Abbau zu
vermessen und zu dokumentieren und die Unterlagen sind
dem AG zu übergeben.

Alle erforderlichen Schutzmaßnahmen werden mit der
Position 1.1 vergütet. Einschließlich aller
Materialien, Nebenarbeiten, Entsorgungskosten, sowie
aller erforderlichen Reinigungsmaßnahmen.
Menge: 1,000 psch

**1.9 Mobile Schutzsystem**
Mobile Schutzsystem

Die Brücke Saarner Straße führt über Gleise der DB Netz
AG. Es sind alle notwendigen Maßnahmen zu treffen um
eine Verschmutzung der Gleise durch herabfallende
Gegenstände,  Baustoffe etc. auszuschließen.
Hierzu siehe Anlage 10 "Beispiel Mobile Schutzsystem".

Angrenzende Bauteile (Geländer, Lichtmaste, Senken,
Konstruktionsbeton, Bewehrungen, etc.) und der Verkehr
(Fahrzeuge, Radfahrer, Fußgänger, der Zugverkehr, die
Oberleitung und Gleise), sowie die Umwelt sind durch
geeignete Schutzmaßnahmen vor Beschädigung und
Verunreinigung zu schützen.

Einschließlich aller Materialien, Nebenarbeiten,
Entsorgungskosten, sowie aller erforderlichen
Reinigungsmaßnahmen.
Menge: 1,000 psch

**1.10 Versorgungsleitungen anfragen, suchen, Sicherungsarbeiten**
Versorgungsleitungen anfragen

Der Auftragnehmer (AN) beschafft eigenverantwortlich
sämtliche Bestands- und Leitungspläne der örtlichen und
überregionalen Ver- und Entsorgungsunternehmen. Der AN
hat die Lage sämtlicher Versorgungsleitungen im Bereich
der Widerlager eigenständig festzustellen und die
Vorgaben sowie Auflagen der jeweiligen
Leitungseigentümer zu beachten.
Erkunden und sichern während der Baumaßnahme wird mit
der Position 4.2 verrechnet.
Menge: 1,000 psch

### 2 Titel 2 - Fahrbahn und Gehweg FR Friedhofstraße Westseite

**2.1 Vorhandene Fahrbahn Westseite aufnehmen**
Vorhandene Fahrbahn Westseite aufnehmen

Fahrbahnbelag d= i.M. 9,0 cm, bestehend aus einer
Asphaltmastixisolierung (d= 1 cm) auf Glasvliesgewebe,
einer Asphaltbeton-Binderschicht und einer
GA-Verschleißschicht einschließlich der bituminösen
Fugenvergussmassen gemäß Baufortschritt in Handarbeit
oder maschinell lösen, restlos aufnehmen, laden,
abfahren und einer Wiederverwertung gemäß
Kreislaufwirtschaftsgesetz zuführen. Die Kosten für die
ggf. erforderliche Beantragung einer
Abfallerzeugernummer sind in diese Position
einzurechnen.Alle anderen Reststoffe sind nachweislich
zu entsorgen, siehe Vorbemerkungen.

Mit einzurechnen sind alle erforderlichen Trenn- und
Kantenschnitte, sowie das Freistemmen per Hand der
Übergangs- und Randabschlusskonstruktionen.
Ausführung in Teilabschnitten.

Siehe Anlage 5-9.

Eine Beschädigung der darunter liegenden
Betonoberfläche ist auszuschließen.

Abfallschlüssel: EAK Schlüsselnummer 170302.

Fahrbahnangrenzende Bauteile (Gesims, Brückengeländer,
Berührungsschutz, Beleuchtungsmasten,
Übergangskonstruktionen, Senken, etc.) der Verkehr, der
Zugverkehr, die Oberleitungen und Gleise, sowie die
Umwelt sind durch geeignete Schutzmaßnahmen vor
Beschädigung und Verunreinigung zu schützen

Alle erforderlichen Schutzmaßnahmen werden mit der
Position 1.1 vergütet.

Einschließlich aller Materialien, Nebenarbeiten,
Entsorgungskosten, sowie aller erforderlichen Trenn-
und Kantenschnitte.
Menge: 145,000 m2

**2.2 Vorhandene Gehbelag Westseite aufnehmen**
Vorhandene Gehbelag Westseite aufnehmen

Gehwegbelag (d = i.M. 4,0 cm) bestehend aus einer
Gussasphalt-Deckschicht mit Glasvlies einschließlich
bituminöser Fugenvergussmassen entsprechend dem
Baufortschritt in Handarbeit oder maschinell lösen,
restlos aufnehmen, laden, abfahren und einer
Wiederverwertung gemäß Kreislaufwirtschaftsgesetz
zuführen. Die Kosten für die ggf. erforderliche
Beantragung einer Abfallerzeugernummer sind in diese
Position einzurechnen. Alle anderen Reststoffe sind
nachweislich zu entsorgen, siehe Vorbemerkungen.

Mit einzurechnen sind alle erforderlichen Trenn- und
Kantenschnitte, sowie das Freistemmen bzw. Freilegen
per Hand an den Geländerankerplatten,
Beleuchtungsankerplatten, Gehwegsübergangs- bzw.
Randabschlusskonstruktionen.

Aufgrund der max. zul. Gehwegbelastung von 300 kg/m²
ist ein maschinelles fräsen nicht zugelassen!
Eine Beschädigung der darunter liegenden
Betonoberfläche ist auszuschließen.

Abfallschlüssel 170302.

Gehwegangrenzende Bauteile (Geländer, Lichtmaste,
Senken, Berührungsschutz, Konstruktionsbeton,
Bewehrungen, etc.) und der Verkehr (Fahrzeuge,
Radfahrer, Fußgänger, der Zugverkehr, die Oberleitung
und Gleise), sowie die Umwelt sind durch geeignete
Schutzmaßnahmen vor Beschädigung und Verunreinigung zu
schützen.

Alle erforderlichen Schutzmaßnahmen werden mit der
Position 1.1 vergütet.

Einschließlich aller Materialien, Nebenarbeiten,
Entsorgungskosten, sowie aller erforderlichen Trenn-
und Kantenschnitte.
Menge: 85,000 m2

**2.3 Vorh. Betonbordsteine Westseite aufnehmen**
Vorhandene Betonbordsteine Westseite aufnehmen

Betonbordsteine 15 cm breit und 100 cm lang
einschließlich etwaiger Rückverankerung, Mörtelbett,
Fugenmaterial, entsprechend dem Baufortschritt in
Handarbeit lösen, trennen, laden und einer
Wiederverwertung gemäß Kreislaufwirtschaftsgesetz
zuführen. Die Kosten für die ggf. erforderliche
Beantragung einer Abfallerzeugernummer sind in diese
Position einzurechnen. Alle anderen Reststoffe sind
nachweislich zu entsorgen. Ausführung in mehreren
Bauabschnitten.

Das Aufnehmen der Betonbordsteine hat so zu erfolgen,
dass eine Beschädigung der unter den Steinen
vorhandenen Betonplatte ausgeschlossen wird.

Abfallschlüssel: 170904, 170301

Angrenzende Bauteile (Gesims, Brückengeländer,
Berührungsschutze, Beleuchtungsmasten,
Übergangskonstruktionen, Senken, etc.) der Verkehr, der
Zugverkehr, die Oberleitungen und Gleise, sowie die
Umwelt sind durch geeignete Schutzmaßnahmen vor
Beschädigung und Verunreinigung zu schützen

Alle erforderlichen Schutzmaßnahmen werden mit der
Position 1.1 vergütet.

Einschließlich aller Materialien, Nebenarbeiten,
Entsorgungskosten, sowie aller erforderlichen Trenn-
und Kantenschnitte.
Menge: 20,000 m

**2.4 Betonoberflächen reinigen**
Betonoberflächen reinigen

Freigelegte Betonoberflächen der Pos. 2.1 und 2.2 durch
gründliches Abkehren, Absaugen, Abbürsten und Säubern
reinigen, evtl. soweit erforderlich trocknen.
Abfallstoffe laden und einer Wiederverwertung gemäß
Kreislaufwirtschaftsgesetz zuführen. Alle anderen
Reststoffe sind nachweislich zu entsorgen, siehe
Vorbemerkungen.
Die Kosten für die ggf. erforderliche Beantragung einer
Abfallerzeugernummer sind in diese Position
einzurechnen.

Eine Staubbelastung für die Umgebung ist
auszuschließen.

Angrenzende Bauteile (Gesims, Brückengeländer,
Berührungsschutze, Beleuchtungsmasten,
Übergangskonstruktionen, Senken, etc.) der Verkehr, der
Zugverkehr, die Oberleitungen und Gleise, sowie die
Umwelt sind durch geeignete Schutzmaßnahmen vor
Beschädigung und Verunreinigung zu schützen. Hierzu
siehe Anlage 10 "Beispiel Mobile Schutzsystem".

Alle erforderlichen Schutzmaßnahmen werden mit den
Positionen 1.1 und 1.2 vergütet.

Die maximal zulässige Gehwegbelastung von 300 kg/m² ist
zu berücksichtigen.

Einschließlich aller Materialien, Nebenarbeiten,
Entsorgungskosten.
Menge: 230,000 m2

**2.5 Betonflächen untersuchen und Schadstellen kennzeichnen**
Betonflächen untersuchen und Schadstellen kennzeichnen

Sämtliche Betonoberflächen der Oberseite des Überbaus
mit dem Hammer abklopfen.
Schadhafte Stellen, Hohlklingende Stellen, Kiesnester
sowie rostende Stahleinlagen und Stellen sind dauerhaft
mit wetterfester Farbe zu markieren.
Diese Leistung ist in Gegenwart der Bauleitung des AG
durchzuführen (AG muss anwesend sein).
Die Dokumentation der Schadstellen (Foto, Abmessungen,
Art, Lage) erfolgt durch den AN und ist in den EP
einzurechnen. Die Dokumentation ist der Bauleitung und
dem AG innerhalb von 3-4 Tagen nach dem Abklopfen, in
Kopie, zur Verfügung zu stellen.

Einschließlich aller Materialien, Nebenarbeiten,
Entsorgungskosten.
Menge: 230,000 m2

**2.6 Beton stemmen 0,01 - 0,1 m²**
Beton stemmen 0,01 - 0,1  m²

Markierte Stellen oder Flächen der Pos. 2.5, sowie
sämtliche lockeren Gefügeteile bis auf den gesunden
Kernbeton stemmen. Karbonatisierter Beton in den
Bereichen, wo der Sprengdruck das Betongefüge gelockert
hat, bis zur Korrosionsgrenze der Bewehrung
freistemmen. Sichtbar werdenden Bewehrungsstahl auch im
nicht korrodierten Bereich noch ca. 2 cm in
Stabrichtung freilegen. Ist der Bewehrungsstahl über
die Hälfte der Flanke hinaus korrodiert, so ist auf der
Rückseite mindestens 1 cm tief frei zu stemmen.

Stoffe laden und einer Wiederverwertung gemäß
Kreislaufwirtschaftsgesetz zuführen. Alle anderen
Reststoffe sind nachweislich zu entsorgen. Die Kosten
für die ggf. erforderliche Beantragung einer
Abfallerzeugernummer sind in diese Position
einzurechnen.

Abfallschlüssel 170101
Ausführung in Teilflächen.
Stemmtiefen:  bis 4,0 cm
Einzelflächen: bis 0,10 m²
Vorhandene Betongüte: min. B 35

Aufgemessen und abgerechnet wird eine allseitig dem
jeweiligen Ausbruch naheliegende, geradlinig
verlaufende Teilfläche.

Die maximal zulässige Gehwegbelastung von 300 kg/m² ist
zu berücksichtigen.

Angrenzende Bauteile (Brüstungen, Seitenwände,
Berührungsschutz, Übergangskonstruktionen, Senken,
etc.) der Verkehr, der Zugverkehr, die Oberleitungen
und Gleise, sowie die Umwelt sind durch geeignete
Schutzmaßnahmen vor Beschädigung und Verunreinigung zu
schützen.

Einschließlich aller Materialien, Nebenarbeiten und
Entsorgungskosten, sowie die erforderliche Ermittlung
der Karbonatisierungstiefen mittels
Phenolphtaleintests.
Menge: 5,000 m2

**2.7 Beton stemmen 0,1 - 1,0 m²**
Beton stemmen 0,1 - 1,0 m²

Markierte Stellen oder Flächen der Pos. 2.5, sowie
sämtliche lockeren Gefügeteile bis auf den gesunden
Kernbeton ausstemmen. Karbonatisierter Beton in den
Bereichen, wo der Sprengdruck das Betongefüge gelockert
hat, bis zur Korrosionsgrenze der Bewehrung
freistemmen. Sichtbar werdenden Bewehrungsstahl auch im
nicht korrodierten Bereich noch ca. 2 cm in
Stabrichtung freilegen. Ist der Bewehrungsstahl über
die Hälfte der Flanke hinaus korrodiert, so ist auf der
Rückseite mindestens 1 cm tief frei zu stemmen.

Stoffe laden und einer Wiederverwertung gemäß
Kreislaufwirtschaftsgesetz zuführen. Alle anderen
Reststoffe sind nachweislich zu entsorgen. Die Kosten
für die ggf. erforderliche Beantragung einer
Abfallerzeugernummer sind in diese Position
einzurechnen.

Abfallschlüssel 170101.
Ausführung in Teilflächen.
Stemmtiefen:  bis 4,0 cm
Einzelflächen:  von 0,1 bis 1 m²
Vorhandene Betongüte: min. B 35

Aufgemessen und abgerechnet wird eine allseitig dem
jeweiligen Ausbruch naheliegende, geradlinig
verlaufende Teilfläche.

Die maximal zulässige Gehwegbelastung von 300 kg/m² ist
zu berücksichtigen.

Angrenzende Bauteile (Brüstungen, Seitenwände,
Berührungsschutz, Übergangskonstruktionen, Senken,
etc.) der Verkehr, der Zugverkehr, die Oberleitungen
und Gleise, sowie die Umwelt sind durch geeignete
Schutzmaßnahmen vor Beschädigung und Verunreinigung zu
schützen. Hierzu siehe Anlage 7 "Beispiel Mobile
Schutzsystem".

Einschließlich aller Materialien, Nebenarbeiten und
Entsorgungskosten, sowie die erforderliche Ermittlung
der Karbonatisierungstiefen mittels
Phenolphtaleintests.
Menge: 10,000 m2

**2.8 Beton strahlen partiell**
Beton strahlen partiell

Die freigelegten Betonschadstellen der Position 2.6 und
2.7 gemäß ZTV-ING, Teil 3 Massivbau, Abschnitt 4,
Tabelle 3.4.2 von minderfesten Schichten durch
Strahlen, mit festen Strahlmitteln, reinigen.

Mindestrautiefenklasse: RT 1,0.
Ausführung in Teilflächen, Einzelflächen von 0,01 m²
und bis 1,0 m².

Vorhandene Ablagerungen, Altbeschichtungen, minderfeste
Zementschlämme, abplatzendes Material und sonstige
verbundmindernde Stoffe sind zu entfernen. Die
Absaugung von Reststoffen, die Staubfilterung, sowie
Strahlschuttanalysen sind in diese Pos. einzurechnen.
Der Einsatz von Strahlmitteln darf nur unter allseitig
geschlossener Schutzplane erfolgen, so dass ein Eintrag
in die Umwelt ausgeschlossen ist.

Stoffe laden und einer Wiederverwertung gemäß
Kreislaufwirtschaftsgesetz zuführen. Alle anderen
Reststoffe sind nachweislich zu entsorgen.

Abfallschlüssel 120117

Gewählte Art der Untergrundvorbereitung:

.......................................................
.........
  (vom Bieter einzusetzen)

Angrenzende Bauteile (Brüstungen, Seitenwände,
BerührungsschutzÜbergangskonstruktionen, Senken, etc.)
der Verkehr, der Zugverkehr, die Oberleitungen und
Gleise, sowie die Umwelt sind durch geeignete
Schutzmaßnahmen vor Beschädigung und Verunreinigung zu
schützen. Hierzu siehe Anlage 10 "Beispiel Mobile
Schutzsystem".

Alle erforderlichen Einhausungen und
Schutzeinrichtungen und deren Vorhaltung werden mit den
Pos. 1.1 und 1.2 vergütet.

Einschließlich aller Materialien, Nebenarbeiten.
Menge: 15,000 m2

**2.9 Beton strahlen für Abdichtungsarbeiten**
Beton strahlen für Abdichtungsarbeiten

Beton strahlen für Abdichtungsarbeiten Westseite
Waagerechte bzw. leicht geneigte Betonflächen mittels
mobilem Schleuder-Strahlverfahren von altem Schlämme,
mürbem Feinmörtel, Verunreinigungen, losen
Bestandteilen o. ä. befreien und das Strahlgut
entsorgen. Durch das Kugelstrahlen ist die
Betonoberfläche erkennbar abzutragen, die gestrahlte
Betonoberfläche muss eine porige, feinraue Struktur
aufweisen. Die Betonoberfläche ist vor erneuter
Verschmutzung zu schützen.
Zahl der Strahlgänge: 2 mal.
Einschließlich aller Materialien, Nebenarbeiten und
Entsorgungskosten
Menge: 230,000 m2

**2.10 Beton Mehrstärke stemmen**
Beton Mehrstärke stemmen

Stemm - Mehrtiefen pro 1 cm Tiefe als Mehraufwand zu
Pos. 2.6 bis 2.7.

Aufgemessen und abgerechnet wird eine allseitig dem
jeweiligen Ausbruch naheliegende, geradlinig
verlaufende Teilfläche.

Einschließlich aller Materialien, Nebenarbeiten und
Entsorgungskosten, sowie die erforderliche Ermittlung
der Karbonatisierungstiefen mittels
Phenolphtaleintests.
Menge: 1,000 m2

**2.11 Bewehrung strahlen**
Bewehrung strahlen

Korrodierte freigelegte Bewehrung in den Flächen der
Pos. 2.6 bis 2.7 gem. ZTV-ING, Teil 3 Massivbau,
Abschnitt 4, Tabelle 3.4.2 durch Strahlen mit festen
Strahlmitteln oder gleichwertig entrosten bis zum
Norm-Vorbereitungsgrad Sa 2 1/2 nach DIN EN ISO
12944-4.

Bewehrung: Durchmesser bis 28 mm
Ausführung in Teillängen.

Vorhandene Ablagerungen, Altbeschichtungen, minderfeste
Zementschlämme, abplatzendes Material und sonstige
verbundmindernde Stoffe sind zu entfernen. Die
Absaugung von Reststoffen, die Staubfilterung, sowie
Strahlschuttanalysen sind in diese Pos. einzurechnen.
Der Einsatz von Strahlmitteln darf nur unter allseitig
geschlossener Schutzplane erfolgen, so dass ein Eintrag
in die Umwelt ausgeschlossen ist. Schutzeinrichtungen
und Einhausungen werden über Pos. 1.1 und 1.2
abgerechnet.
Stoffe laden und einer Wiederverwertung gemäß
Kreislaufwirtschaftsgesetz zuführen. Alle anderen
Reststoffe sind nachweislich zu entsorgen.

Abfallschlüssel 120117.

gewählte Art der Untergrundvorbereitung:

.......................................................
.........
  (vom Bieter einzusetzen)

Angrenzende Bauteile (Gesims, Brückengeländer,
Berührungsschutz, Leerrohre, Beschilderung,
Bewehrungen, etc.), und der Verkehr, der Zugverkehr,
die Oberleitungen und Gleise (Fahrzeuge, Radfahrer,
Fußgänger) sowie die Umwelt, sind durch geeignete
Schutzmaßnahmen vor Beschädigung und Verunreinigung zu
schützen.

Alle erforderlichen Einhausungen und
Schutzeinrichtungen und deren Vorhaltung werden mit den
Pos. 1.1 und 1.2 vergütet.

Einschließlich aller Materialien, Nebenarbeiten und
Entsorgungskosten.
Menge: 135,000 m

**2.12 Bewehrungsstahl beschichten**
Bewehrungsstahl beschichten

Freigelegter und vorbereiteter Bewehrungsstahl der Pos.
2.11 mit
Korrosionsschutz versehen. Vorbereitete Bewehrungsstahl
in 2 Arbeitsgängen mit mindestens 1mm
Trockenschichtdicke streichen.
Korrosionsschutzbeschichtung mit
kunststoffmodifizierter Zementschlämme als aktive
Beschichtung nach DIN EN 1504-7.

Bewehrung: Durchmesser bis 28 mm,

Hersteller und Typ gewähltes Produkt:

.......................................................
........' '
  (vom Bieter
einzutragen)

Ausführung in Teillängen.
Vorbehandlung, Materialverarbeitung und Einbau und
Nachbehandlung nach Herstellerangaben.
Aufgemessen und abgerechnet wird gemäß Pos. 2.11
Die Kosten für erforderliche Schutzeinrichtungen gegen
Witterungseinflüsse etc., und deren Vorhaltung werden
über Pos. 1.1 und  1.2 vergütet.

Einschließlich aller Materialien, Nebenarbeiten und
Entsorgungskosten.
Menge: 135,000 m

**2.13 Haftbrücke auf Stemmflächen für Pos. 2.6 und 2.7**
Haftbrücke auf Stemmflächen für Position 2.6 und  2.7

Haftbrücke gem. ZTV-ING in den Betonuntergrund
einbürsten.
Einbau in den Teilflächen der Position 2.6 und 2.7.
Werkstoff: Zementgebundenes, kunststoffmodifiziertes
Ein-Komponenten Material. Untergrundvorbehandlung,
Materialverarbeitung und Nachbehandlung nach
Herstellerangaben.

gewähltes
Produkt:...............................................
.................
  (vom Bieter einzusetzen)

Die Kosten für erforderliche Schutzeinrichtungen gegen
Witterungseinflüsse etc., und deren Vorhaltung werden
über Pos. 1.1 und  1.2 vergütet.

Ausführung in Teilflächen.

Einzurechnen sind alle Materialien und Nebenarbeiten.
Menge: 15,000 m2

**2.14 Instandsetzungsmörtel für Flächen der Pos 2.6 und 2.7**
Instandsetzungsmörtel für Flächen der Pos. 2.6 und 2.7

RC Mörtel gemäß ZTV-ING für Flächen der Position 2.6
und 2.7. Werktrockenmörtel liefern, nach
Ausführungsanweisung des Herstellers verarbeiten und
nach Angabe des AG in unterschiedlichen Dicken frisch
in frisch mit der Haftbrücke der Pos. 2.13 einbauen.
Oberfläche eben abziehen. Untergrundvorbehandlung,
Materialverarbeitung und Nachbehandlung nach
Herstellerangaben.

gewähltes
Produkt:...............................................
.................
  (vom Bieter einzusetzen)

Die Kosten für erforderliche Schutzeinrichtungen gegen
Witterungseinflüsse etc., und deren Vorhaltung werden
über Pos. 1.1 und  1.2 vergütet.
Ausführung in Teilflächen.

Einzurechnen sind alle Materialien und Nebenarbeiten
und Entsorgungskosten.
Menge: 15,000 m2

**2.15 Spachtelmehrstärken für Pos. 2.10**
Instandsetzungsmörtel Mehrstärke für Pos. 2.10

Mehrmassen an RC Mörtel gemäß ZTV-ING für Flächen der
Position 2.10. Werktrockenmörtel liefern, nach
Ausführungsanweisung des Herstellers verarbeiten und
nach Angabe des AG in unterschiedlichen Dicken
einbauen. Oberfläche eben abziehen. Einbau je cm in
Bereichen der Stemmmehrstärken der Position 2.6 und 2.7
Untergrundvorbehandlung Materialverarbeitung und
Nachbehandlung nach Herstellerangaben.

gewähltes
Produkt:...............................................
.................
  (vom Bieter einzusetzen)

Aufmaß und Abrechnung gemäß Pos. 2.10.
Einzurechnen sind alle Materialien und Nebenarbeiten.
Menge: 1,000 m2

**2.16 Grundierung**
Grundierung

Die vorbehandelte Fläche der Pos. 2.9 mit einem
transparenten lösemittelfreien, niedrigviskosen,
zweikomponentigen Epoxidharz, nach Ausführungsanweisung
des Herstellers, grundieren. Die noch frisch grundierte
Betonoberfläche im Überschuss mit Quarzsand abstreuen.
Nicht festhaftendes Abstreugut entfernen.
Anschließend wieder mit Epoxidharz versiegeln.

Der Untergrund muss sauber, trocken und frei von losen
Verunreinigungen, Staub, Ölen, Fetten, Gummiabrieb und
sonstigen trennend wirkenden Substanzen sein.
Ausführung in mehreren Bauabschnitten.

gewähltes
Produkt:...............................................
.................
  (vom Bieter einzusetzen)

Einzurechnen sind alle Materialien und Nebenarbeiten,
Entsorgungskosten.
Menge: 230,000 m2

**2.17 Kratzspachtelung**
Kratzspachtelung

Die vorbehandelte Fläche der Pos. 2.16 gemäß ZTV-ING,
Teil 3, Abschnitt 4 durch Kratzspachteln verschließen.
Der Spachtel wird aus einem transparenten,
lösemittelfreien, zweikomponentigen Epoxidharz und
feuergetrocknetem Quarzsand (0,1-0, 3 mm) angemischt.
Ausführung in mehreren Bauabschnitten.

gewähltes
Produkt:...............................................
.................
  (vom Bieter einzusetzen)

Einzurechnen sind alle Materialien und Nebenarbeiten,
Entsorgungskosten.
Menge: 230,000 m2

**2.18 Dichtungsschicht Bitumen-Schweißbahn**
Dichtungsschicht Bitumen-Schweißbahn

Vorbereitete Betonoberflächen der Position 2.17
entsprechend dem Baufortschritt mit einer
Bitumenschweißbahn gemäß ZTV-ING Teil 6 Abschnitt 1 und
TL-BEL-B Teil 1 abdichten. Dichtungsschicht an
Konstruktionen, Durchdringungskörper und sonstige
Einbauten anschließen. Anschlussflächen sind
vorzubereiten.

Die Position beinhaltet die Abdichtung mit einer
Polymerbitumen-Schweißbahn mit APP-Zusatz,

gewähltes
Produkt:...............................................
.................
  (vom Bieter
einzusetzen)

Ausführung der Dichtungsarbeiten nach ZTV-ING Teil 7
Abschnitt 1 und gemäß den Herstellerangaben.

Die Kosten für erforderliche Schutzeinrichtungen gegen
Witterungseinflüsse etc., und deren Vorhaltung werden
über Pos. 1.1 und  1.2 vergütet.

Einschließlich aller Materialien, Nebenarbeiten und
Entsorgungskosten.
Menge: 230,000 m2

**2.19 Verstärkungsschicht unter Bordstein Westseite**
Verstärkungsschicht unter Bordstein Westseite

Verstärkungsschicht aus Edelstahlband, mindestens 0,065
mm dick und kalottiert oder geprägt, gemäß DIN EN
10088-2 Werkstoffnummer 1.4401, liefern und in
Anlehnung an die Richtzeichnung Dicht 20, unter den
Betonbordsteinen /Anschluss Kappen mit einer Breite von
30 cm fachgerecht verlegen.

Einzurechnen sind sämtliche Materialien und
Nebenarbeiten, sowie das Beiarbeiten des
Edelstahlbandes an die vorh. Betonkonstruktion der
Kappen, sowie das Einkleben in eine Bitumenklebemasse
(gefüllt).

Einschließlich aller Materialien und Nebenarbeiten.
Menge: 20,000 m

**2.20 Brückenbetonbordsteine liefern und setzen, Westseite**
Brückenbetonbordsteine liefern und setzen, Westseite

Brückenbetonbordsteine gemäß DIN EN 1340 Qualität DTI -
DIN 483 liefern und auf die vorbereitete Fläche der
Pos. 2.19 in Anlehnung an RIZ Kap 12 und RIZ Dicht 20
wie folgt versetzen:
Herstellung des Betonstuhls aus Beton C25/30,
Expositionsklassen XC4/XF3  (0 - 8  mm), d i.M. 4 cm.
Die Brückenbetonbordsteine sind höhen- und
fluchtgerecht entsprechend dem Bestand (siehe Anlagen
) auf den frischen Beton zu setzen. Alle Stoßfugen sind
mit einem plastischen Fugenkitt auf Bitumenbasis
einschl. Voranstrich vollflächig zu schließen.
Fugenbreite: mind. 5 mm, max. 8 mm, in
Krümmungsbereichen trapezförmig.
Größe Brückenbetonbordsteine: 12/15/20 cm, Länge 100 cm
Oberfläche Granit- oder Basaltvorsatz o. gleichwertig,
Vorsatzhöhe mind. 15 cm

Angebotenes Fabrikat/Typ:
.......................................................
.................
  (vom Bieter einzusetzen)

Schutzmaßnahmen zur Ausführung der Arbeiten bei
ungünstiger Witterung werden über Position 1.1 und 1.2
vergütet.

Einschließlich dem lage- und höhengerechtem Einmessen
des Bestandes und dem Einmessen und Anreißen der
Bordsteinflucht (wechselseitig gekrümmter Verlauf) und
-höhe, sowie aller erforderlichen Materialien und
Nebenarbeiten.
Menge: 20,000 St

**2.21 Brückenbetonbordsteine verankern, Westseite**
Brückenbetonbordsteine verankern, Westseite

Konstruktive Verankerung der Brückenbetonbordsteine
Pos. 2.20 im Beton in Anlehnung an die Richtzeichnung
Dicht 20 mit Bewehrungsstäben BSt 500 S, d= 14 mm, l =
35 cm. Je Brückenbetonbordstein (1,00 m) sind 2
Bewehrungsstäbe mit einem für nachträgliche
Bewehrungsanschlüsse in Beton zugelassenem
Verankerungssystem aus Epoxidharzmörtel einzukleben.
Die Lage ist so zu wählen, dass die Anker mittig im
Kappenbeton liegen. Einbau gemäß den
Herstellervorgaben.

Verankerungstiefe im Brückenbetonbordstein 10 cm,
Verankerungslänge im Kappenbeton  25 cm,
Längsrandabstand = 25 cm.

Angebotenes Fabrikat/Typ:
.......................................................
.................
  (vom Bieter einzusetzen)

Einschließlich dem lage- und höhengerechtem Einmessen
und Anreißen der Bohrlöcher in den Kappenbeton bzw. in
die Brückenbetonbordsteine,

Schutzmaßnahmen zur Ausführung der Arbeiten bei
ungünstiger Witterung werden über Position 1.1 und 1.2
vergütet.

Einschließlich dem Montagematerial, sowie aller Bohr-,
Reinigungs- und Klebearbeiten nach Herstellerangaben
und allen Materialien und Nebenarbeiten.
Menge: 40,000 St

**2.22 Brückenbetonbordsteine vertikal schneiden, Westseite**
Brückenbetonbordsteine vertikal schneiden, Westseite

Vertikales Schneiden der Brückenbetonbordsteine Pos.
2.20 zur Anpassung an den Bestand.
Je Schnitt einschließlich aller Materialien und
Nebenarbeiten.
Menge: 4,000 St

**2.23 Brückenbetonbordsteine horizontal schneiden, Westseite**
Brückenbetonbordsteine horizontal schneiden, Westseite

Horizontales Schneiden der Brückenbetonbordsteine Pos.
2.20 zur Anpassung an den Bestand.
Je Schnitt einschließlich aller Materialien und
Nebenarbeiten.
Menge: 20,000 St

**2.24 Randstreifen herstellen**
Randstreifen herstellen

Entlang der Bordsteine ist in der Verschleißschicht ein
Randstreifen in einer Breite von 30 cm aus GA
anzuordnen, auf dessen noch heiße Oberfläche eine
entfüllerte, trockene oder leicht mit Bindemittel
umhüllte feine Gesteinskörnung (Quarzsand) aufgestreut
und eingerieben wird. Abstreumenge 2 bis 3 kg/m². Diese
Leistung ist in diese Pos. einzurechnen.
Gussasphalt MA 11S mit Bitumen der Sorte 20/30

Einschließlich aller Materialien und Nebenarbeiten.
Menge: 6,000 m2

**2.25 GA Fahrbahn Westseite**
GA Fahrbahn Westseite

Fahrbahndecke, bestehend aus einer 4 cm dicken
Schutzschicht aus Gussasphalt MA 11S mit Bitumen der
Sorte 20/30 sowie einer 4 cm dicken Verschleißschicht
aus Gussasphalt MA 11S mit Bitumen der Sorte 20/30 nach
ZTV Asphalt-StB 07/13 für Verkehrsflächen der
Belastungsklasse Bk32 gemäß dem Baufortschritt
maschinell oder von Hand lage- und höhengerecht
einbauen einschließlich Materiallieferung.

Die Aussparung der Fugen (b=2cm) längs der Bordsteine
und an den Übergangs- bzw. Randabschlusskonstruktionen
wird über Pos. 2.27 vergütet.

Die noch heiße Oberfläche der Gussasphaltdecke ist mit
leicht bituminiertem Moräneedelsplitt der Lieferkörnung
2/5 mm abzustreuen (mind. 10 kg/m²) und mit der Walze
einzudrücken. Die Leistung ist in diese Pos.
einzurechnen.

Das überschüssige Material ist abzufegen, aufzunehmen,
zu laden und einer Wiederverwertung gemäß
Kreislaufwirtschaftsgesetz zuzuführen. Alle anderen
Reststoffe sind nachweislich zu entsorgen, siehe
Vorbemerkungen. Nach 2 Wochen ist das gelöste,
überschüssige Material auf Anweisung des AG ein
weiteres Mal abzufegen, aufzunehmen und wie vor zu
entsorgen. Diese Leistung ist in diese Pos.
einzurechnen.

Berechnungsgewicht 25,0 kg/m² je 1 cm Dicke
einschließlich gebundenem Abstreumaterial.

Gussasphalt zusammen mit der Oberkante der Übergänge
als ebene Fläche herstellen.
Abgerechnet werden nur von der Bauleitung des AG
abgezeichnete Wiegescheine.

Eignungsnachweise und Eignungsprüfungen sind vom
Auftragnehmer nach den einschlägigen technischen
Regelwerken durchzuführen und dem AG zur Kenntnisnahme
vorzulegen. Der Auftragnehmer hat die Eignung der
vorgesehenen Baustoffe und der Baustoffgemische
spätestens eine Woche vor dem Einbau nachzuweisen.
Mischgut ohne Asphaltgranulat und ohne andere
Recyclingbaustoffe.

Gewählte Rezeptur:
.......................................................
................
  (vom Bieter einzusetzen)

Angrenzende Bauteile wie Bordsteine, Randsteine,
Beleuchtungsmasten, Übergangs- bzw.
Randabschlusskonstruktionen, Schächte, Senken, etc.)
und der Verkehr, sowie die Umwelt sind durch geeignete
Schutzmaßnahmen vor Beschädigung und Verunreinigung zu
schützen.

Alle erforderlichen Schutzmaßnahmen werden mit der
Position 1.1 vergütet.

Einschließlich aller Materialien, Nebenleistungen und
Entsorgungskosten.
Menge: 145,000 m2

**2.26 GA Gehweg Westseite**
GA Gehweg Westseite

Gussasphaltdecke, bestehend aus einer i.M. 4,0 cm
dicken Schicht aus Gussasphalt MA 5 N mit Bitumen der
Sorte 30/45 nach ZTV Asphalt-StB 07/13 gemäß dem
Baufortschritt von Hand lage- und höhengerecht einbauen
einschließlich Materiallieferung.

Die noch heiße Oberfläche der Gussasphaltdecke ist mit
leicht bituminiertem Moräneedelsplitt der Lieferkörnung
Körnung 1/3 mm abzustreuen (mind. 5 kg/m²) und mit der
Walze einzudrücken. Die Leistung ist in diese Pos.
einzurechnen. Das überschüssige Material ist abzufegen,
aufzunehmen, zu laden und einer Wiederverwertung gemäß
Kreislaufwirtschaftsgesetz zuzuführen. Alle anderen
Reststoffe sind nachweislich zu entsorgen, siehe
Vorbemerkungen. Nach 2 Wochen ist das gelöste,
überschüssige Material auf Anweisung des AG ein
weiteres Mal abzufegen, aufzunehmen und wie vor zu
entsorgen. Diese Leistung ist in diese Pos.
einzurechnen.

Berechnungsgewicht 25,0 kg/m² je 1 cm Dicke
einschließlich gebundenem Abstreumaterial.

Abgerechnet werden nur von der Bauleitung des AG
abgezeichnete Wiegescheine.

Der Eignungsnachweis des Mischwerkes ist vor dem Einbau
zu erbringen.
Mischgut ohne Asphaltgranulat und ohne andere
Recyclingbaustoffe.
Eignungsnachweise und Eignungsprüfungen sind vom
Auftragnehmer nach den einschlägigen technischen
Regelwerken durchzuführen und dem AG zur Kenntnisnahme
vorzulegen. Der Auftragnehmer hat die Eignung der
vorgesehenen Baustoffe und der Baustoffgemische
spätestens eine Woche vor dem Einbau nachzuweisen.

Gewählte Rezeptur
.......................................................
................
  (vom Bieter einzusetzen)

Angrenzende Bauteile wie Brückengeländer,
Behrürungsschutz, Senken und die
Übergangskonstruktionen der Brücke sind durch geeignete
Schutzmaßnahmen vor Beschädigung und Verunreinigung zu
schützen.

Die max. zul. Gehwegbelastung von 300 kg/m² ist zu
berücksichtigen.

Einschließlich aller Materialen, Nebenleistungen und
Entsorgungskosten.
Menge: 82,000 m2

**2.27 Fugenaussparung GA Fahrbahn**
Fugenaussparung GA Fahrbahn

Aussparung der Fugen (b=2cm, t= i. M. 9 cm) längs der
Aufkantung und quer an den Übergangskonstruktionen /
Bewegungsfugenprofilen sowie an Schachtdeckeln im
Gussasphalt herstellen.

Einschließlich aller Materialien und Nebenleistungen.
Menge: 55,000 m

**2.28 Fugenaussparung GA Gehweg**
Fugenaussparung GA Gehweg

Aussparung der Fugen (b=2cm, t= i. M. 4 cm) längs der
Bordsteine und an den Übergangs- und
Randabschlusskonstruktionen im Gussasphalt der Pos.
2.14 herstellen.
Einschließlich aller Materialien und Nebenleistungen.
Menge: 45,000 m

**2.29 Fugenverguss Gehweg**
Fugenverguss Gehweg

Längs- und Querfugen zwischen Gussasphaltbelag und
Randgesimsaufkantungen, bzw. Betonbordsteinen,
Übergangskonstruktion, sowie Fugen zwischen vorh. und
neu hergestelltem bzw. zwischen den nach Baufortschritt
neu aufgebrachten Belägen mit bit. Fugenvergußmasse
gemäß ZTV- Ing. bzw. ZTV Fug-StB heiß verfüllen, sowie
mit einem Kunstharzprimer zur Verbesserung des
Haftgrundes vorstreichen.

Fugenspaltbreite: b = 20 mm,
Fugenspalttiefe: t  = i. M. 40 mm.

Einschließlich aller Materialien und Nebenleistungen.
Menge: 45,000 m

**2.30 Fugenverguss Fahrbahnen**
Fugenverguss Fahrbahnen

Längs- und Querfugen zwischen Gussasphaltbelag und
Betonbordsteinen, Übergangs-/
Randabschlusskonstruktionen, sowie Fugen zwischen den
nach Baufortschritt neu aufgebrachten Belägen mit bit.
Fugenvergußmasse gemäß ZTV- Ing. bzw. ZTV Fug-StB
mehrlagig heiß verfüllen, sowie mit einem
Kunstharzprimer zur Verbesserung des Haftgrundes
vorstreichen.

Fugenspaltbreite: b = 20 mm,
Fugenspalttiefe: t  = i. M. 90 mm, , mit Unterfüllstoff
zwischen 1. und 2. Lage
Fugenraum mehrlagig verfüllen.

Bauteil:  Fahrbahnen Richtung Stadthalle

gewähltes Produkt Voranstrich:
.....................................................
  (vom Bieter einzusetzen)

gewähltes Produkt Fuge:
......................................................
  (vom Bieter einzusetzen)

Die Fuge ist mit Druckluft sauber auszublasen, wobei
auf eine räumliche Trennung zwischen den Reinigungs-
und Vergussarbeiten geachtet werden muss. Die zu
vergießende Fuge ist bis zur Oberkante mit dem
entsprechenden Voranstrich zu behandeln. Der Primer
soll die Fugenflanken lückenlos filmbildend bedecken.
Die Dosierungs- und Verarbeitungsanweisung des
Herstellers ist dabei unbedingt zu beachten. Bei
Aufbringen des Primers müssen in der Nähe liegende
Bauteile geschütz werden, Ränder abkleben. Beim
Vergießen der Fuge muss der aufgebrachte Voranstrich
abgetrocknet sein. Die Vergussarbeiten sind mehrlagig
mit geeigneten Vergussgeräten durchzuführen.

Die Kosten für erforderliche Schutzeinrichtungen gegen
Witterungseinflüsse etc., und deren Vorhaltung werden
über Pos. 1.1 und 1.2 vergütet.

Angrenzende Bauteile (Brüstungen, Seitenwände,
BerührungsschutzÜbergangskonstruktionen, Senken, etc.)
der Verkehr, der Zugverkehr, die Oberleitungen und
Gleise, sowie die Umwelt sind durch geeignete
Schutzmaßnahmen vor Beschädigung und Verunreinigung zu
schützen.

Einschließlich aller Materialien und Nebenarbeiten.
Menge: 55,000 m

**2.31 Fugenschnitte Neubelag**
Fugenschnitte Neubelag

Fugenschnitte bis 3,0 cm Schnitttiefe und 1,0 cm
Schnittbreite an der neuen GA- Deckschicht mittels
Schneidegerät herstellen.

Anfallende Schuttmassen aufnehmen, in das Eigentum des
AN übernehmen, laden und einer Wiederverwertung gemäß
Kreislaufwirtschaftsgesetz zuführen. Alle anderen
Reststoffe sind nachweislich zu entsorgen.

Angrenzende Bauteile (Brüstungen, Seitenwände,
BerührungsschutzÜbergangskonstruktionen, Senken, etc.)
der Verkehr, der Zugverkehr, die Oberleitungen und
Gleise, sowie die Umwelt sind durch geeignete
Schutzmaßnahmen vor Beschädigung und Verunreinigung zu
schützen.

Einzurechnen sind alle Materialien, Nebenarbeiten und
Entsorgungskosten.
Menge: 20,000 m

**2.32 Fugenverguss zu Pos. 3.29**
Fugenverguss zu Pos. 2.31

Die im Gussasphalt geschnittenen Fugen der Pos. 2.31
nach Baufortschritt mit bit. Fugenvergußmasse gemäß
ZTV- Ing. bzw. ZTV Fug-StB heiß verfüllen, sowie mit
einem Kunstharzprimer zur Verbesserung des Haftgrundes
vorstreichen.
Fugenbreite: 10 mm
Fugentiefe: bis 30 mm

Bauteil:  Fahrbahnen und Geh-/Radwege.

gewähltes Produkt Voranstrich:
.....................................................
  (vom Bieter einzusetzen)

gewähltes Produkt Fuge:
......................................................
  (vom Bieter einzusetzen)

Die Fuge ist mit Druckluft sauber auszublasen wobei auf
eine räumliche Trennung zwischen den Reinigungs- und
Vergussarbeiten geachtet werden muss. Die zu
vergießende Fuge ist bis zur Oberkante mit dem
entsprechenden Voranstrich zu behandeln. Der Primer
soll die Fugenflanken lückenlos filmbildend bedecken.
Die Dosierungs- und Verarbeitungsanweisung des
Herstellers ist dabei unbedingt zu beachten. Bei
Aufbringen des Primers müssen in der Nähe liegende
Bauteile geschütz werden, Ränder abkleben. Beim
vergießen der Fuge muss der aufgebrachte Voranstrich
abgetrocknet sein. Die Vergussarbeiten sind mit
geeigneten Vergussgeräten durchzuführen.

Die Kosten für erforderliche Schutzeinrichtungen gegen
Witterungseinflüsse etc., und deren Vorhaltung werden
über Pos. 1.1 und 1.2 vergütet.

Einschließlich aller Materialien und Nebenarbeiten.
Menge: 20,000 m

**2.33 GA Fahrbahn Mehrstärken**
GA Fahrbahn Mehrstärken

Mehrstärken GA MA 11S mit Bitumen der Sorte 20/30 gemäß
Pos. 2.25 liefern und einbauen.
Menge: 1,000 t

**2.34 GA Gehweg Mehrstärken**
GA Gehweg Mehrstärken

Mehrstärken GA MA 5N mit Bitumen der Sorte 30/45 gemäß
Pos. 2.26 liefern und einbauen.
Menge: 1,000 t

**2.35 Fahrbahnabschlußprofil einbauen**
Fahrbahnabschlußprofil einbauen

Abschlussprofile in Anlehnung an RIZ Abs.4 als
Flachstahl zum Abschluss der Abdichtung und als
Kantenschutz einbauen. Befestigung erfolgt mit
zugelassenen Edelstahlbetonankern für schwere Lasten im
gerissenen Beton.

Flachstahl: Edelstahl 1.4301, 1 Stück, 7,5m*0,25m, t =
mindestens 10 mm.
Bolzenanker: Edelstahl  1.4301,alle 20 cm, ca. 40
Stück.

Einschließlich aller Materialien und Nebenarbeiten.
Menge: 15,000 m

**2.36 Abschlußprofil Gehweg-Flügelwände einbauen**
Abschlußprofil Gehweg-Flügelwände einbauen

Abschlussprofile in Anlehnung an RIZ Abs.4 als
Flachstahl zum Abschluss der Abdichtung und als
Kantenschutz einbauen. Befestigung erfolgt mit
zugelassenen Edelstahlbetonankern für schwere Lasten im
gerissenen Beton.

Flachstahl: Edelstahl 1.4301, 2 Stück, Gesamtlänge 25
Meter, t = minds. 8 mm,
Bolzenanker: Edelstahl  1.4301,alle 20 cm, ca. 100
Stück

Einschließlich aller Materialien und Nebenarbeiten.
Menge: 25,000 m

### 3 Titel 3 - Fahrbahn und Gehweg FR Broich Ostseite

**3.1 Vorhandene Fahrbahn Ostseite aufnehmen**
Vorhandene Fahrbahn Ostseite aufnehmen

Fahrbahnbelag d= i.M. 9,0 cm, bestehend aus einer
Asphaltmastixisolierung (d= 1 cm) auf Glasvliesgewebe,
einer Asphaltbeton-Binderschicht und einer
GA-Verschleißschicht einschl. der bituminösen
Fugenvergussmassen gemäß Baufortschritt in Handarbeit
oder maschinell lösen, restlos aufnehmen, laden,
abfahren und einer Wiederverwertung gemäß
Kreislaufwirtschaftsgesetz zuführen. Die Kosten für die
ggf. erforderliche Beantragung einer
Abfallerzeugernummer sind in diese Position
einzurechnen. Alle anderen Reststoffe sind nachweislich
zu entsorgen, siehe Vorbemerkungen.

Mit einzurechnen sind alle erforderlichen Trenn- und
Kantenschnitte, sowie das Freistemmen per Hand der
Übergangs- und Randabschlusskonstruktionen.
Ausführung in Teilabschnitten.

Siehe Anlage 5-9.

Eine Beschädigung der darunter liegenden
Betonoberfläche ist auszuschließen.

Abfallschlüssel: EAK Schlüsselnummer 170302.

Fahrbahnangrenzende Bauteile (Gesims, Brückengeländer,
Berührungsschutz, Beleuchtungsmasten,
Übergangskonstruktionen, Senken, etc.) der Verkehr, der
Zugverkehr, die Oberleitungen und Gleise, sowie die
Umwelt sind durch geeignete Schutzmaßnahmen vor
Beschädigung und Verunreinigung zu schützen.

Alle erforderlichen Schutzmaßnahmen werden mit der
Position 1.1 vergütet.

Einschließlich aller Materialien, Nebenarbeiten,
Entsorgungskosten, sowie aller erforderlichen Trenn-
und Kantenschnitte.
Menge: 145,000 m2

**3.2 Vorh. Geh-/Radwegbelag u. 2 m-Streifen Mittelkappe Westseite aufnehmen**
Vorhandene Gehwegbelag Ostseite aufnehmen

Gehwegbelag (d = i.M. 4,0 cm) bestehend aus einer
Gussasphalt-Deckschicht mit Glasvlies einschließlich
bituminöser Fugenvergussmassen entsprechend dem
Baufortschritt in Handarbeit oder maschinell lösen,
restlos aufnehmen, laden, abfahren und einer
Wiederverwertung gemäß Kreislaufwirtschaftsgesetz
zuführen. Die Kosten für die ggf. erforderliche
Beantragung einer Abfallerzeugernummer sind in diese
Position einzurechnen. Alle anderen Reststoffe sind
nachweislich zu entsorgen, siehe Vorbemerkungen.

Mit einzurechnen sind alle erforderlichen Trenn- und
Kantenschnitte, sowie das Freistemmen bzw. Freilegen
per Hand an den Geländerankerplatten,
Beleuchtungsankerplatten, Gehwegsübergangs- bzw.
Randabschlusskonstruktionen.

Aufgrund der max. zul. Gehwegbelastung von 300 kg/m²
ist ein maschinelles fräsen nicht zugelassen!
Eine Beschädigung der darunter liegenden
Betonoberfläche ist auszuschließen.

Abfallschlüssel 170302.

Angrenzende Bauteile (Geländer, Lichtmaste,
Berührungsschutze, Senken, Konstruktionsbeton,
Bewehrungen, etc.) und der Verkehr (Fahrzeuge,
Radfahrer, Fußgänger, der Zugverkehr, die Oberleitung
und Gleise), sowie die Umwelt sind durch geeignete
Schutzmaßnahmen vor Beschädigung und Verunreinigung zu
schützen.

Alle erforderlichen Schutzmaßnahmen werden mit der
Position 1.1 vergütet.

Einschließlich aller Materialien, Nebenarbeiten,
Entsorgungskosten, sowie aller erforderlichen Trenn-
und Kantenschnitte.
Menge: 85,000 m2

**3.3 Vorh. Betonbordsteine Westseite aufnehmen**
Vorhandene Betonbordsteine Ostseite aufnehmen

Betonbordsteine 15 cm breit und 100 cm lang
einschließlich etwaiger Rückverankerung, Mörtelbett,
Fugenmaterial, entsprechend dem Baufortschritt in
Handarbeit lösen, trennen, laden und einer
Wiederverwertung gemäß Kreislaufwirtschaftsgesetz
zuführen. Die Kosten für die ggf. erforderliche
Beantragung einer Abfallerzeugernummer sind in diese
Position einzurechnen. Alle anderen Reststoffe sind
nachweislich zu entsorgen. Ausführung in mehreren
Bauabschnitten.

Das Aufnehmen der Betonbordsteine hat so zu erfolgen,
dass eine Beschädigung der unter den Steinen
vorhandenen Betonplatte ausgeschlossen wird.

Abfallschlüssel: 170904, 170301

Angrenzende Bauteile (Gesims, Brückengeländer,
Berührungsschutze, Beleuchtungsmasten,
Übergangskonstruktionen, Senken, etc.) der Verkehr, der
Zugverkehr, die Oberleitungen und Gleise, sowie die
Umwelt sind durch geeignete Schutzmaßnahmen vor
Beschädigung und Verunreinigung zu schützen

Alle erforderlichen Schutzmaßnahmen werden mit der
Position 1.1 vergütet.

Einschließlich aller Materialien, Nebenarbeiten,
Entsorgungskosten, sowie aller erforderlichen Trenn-
und Kantenschnitte.
Menge: 20,000 m

**3.4 Betonoberflächen reinigen**
Betonoberflächen reinigen

Freigelegte Betonoberflächen der Pos. 3.1 und 3.2 durch
gründliches Abkehren, Absaugen, Abbürsten und Säubern
reinigen, evtl. soweit erforderlich trocknen.
Abfallstoffe laden und einer Wiederverwertung gemäß
Kreislaufwirtschaftsgesetz zuführen. Alle anderen
Reststoffe sind nachweislich zu entsorgen, siehe
Vorbemerkungen.
Die Kosten für die ggf. erforderliche Beantragung einer
Abfallerzeugernummer sind in diese Position
einzurechnen.

Eine Staubbelastung für die Umgebung ist
auszuschließen.

Angrenzende Bauteile (Gesims, Brückengeländer,
Berührungsschutze, Beleuchtungsmasten,
Übergangskonstruktionen, Senken, etc.) der Verkehr, der
Zugverkehr, die Oberleitungen und Gleise, sowie die
Umwelt sind durch geeignete Schutzmaßnahmen vor
Beschädigung und Verunreinigung zu schützen. Hierzu
siehe Anlage 10 "Beispiel Mobile Schutzsystem".

Alle erforderlichen Schutzmaßnahmen werden mit den
Positionen 1.1 und 1.2 vergütet.

Die maximal zulässige Gehwegbelastung von 300 kg/m² ist
zu berücksichtigen.

Einschließlich aller Materialien, Nebenarbeiten,
Entsorgungskosten.
Menge: 230,000 m2

**3.5 Betonflächen untersuchen und Schadstellen kennzeichnen**
Betonflächen untersuchen und Schadstellen kennzeichnen

Sämtliche Betonoberflächen der Oberseite des Überbaus
mit dem Hammer abklopfen.
Schadhafte Stellen, Hohlklingende Stellen, Kiesnester
sowie rostende Stahleinlagen und Stellen sind dauerhaft
mit wetterfester Farbe zu markieren.
Diese Leistung ist in Gegenwart der Bauleitung des AG
durchzuführen (AG muss anwesend sein).
Die Dokumentation der Schadstellen (Foto, Abmessungen,
Art, Lage) erfolgt durch den AN und ist in den EP
einzurechnen. Die Dokumentation ist der Bauleitung und
dem AG innerhalb von 3-4 Tagen nach dem Abklopfen, in
Kopie, zur Verfügung zu stellen.

Einschließlich aller Materialien, Nebenarbeiten,
Entsorgungskosten.
Menge: 230,000 m2

**3.6 Beton stemmen 0,01 - 0,1 m²**
Beton stemmen 0,01 - 0,1  m²

Markierte Stellen oder Flächen der Pos. 3.5, sowie
sämtliche lockeren Gefügeteile bis auf den gesunden
Kernbeton stemmen. Karbonatisierter Beton in den
Bereichen, wo der Sprengdruck das Betongefüge gelockert
hat, bis zur Korrosionsgrenze der Bewehrung
freistemmen. Sichtbar werdenden Bewehrungsstahl auch im
nicht korrodierten Bereich noch ca. 2 cm in
Stabrichtung freilegen. Ist der Bewehrungsstahl über
die Hälfte der Flanke hinaus korrodiert, so ist auf der
Rückseite mindestens 1 cm tief frei zu stemmen.

Stoffe laden und einer Wiederverwertung gemäß
Kreislaufwirtschaftsgesetz zuführen. Alle anderen
Reststoffe sind nachweislich zu entsorgen. Die Kosten
für die ggf. erforderliche Beantragung einer
Abfallerzeugernummer sind in diese Position
einzurechnen.

Abfallschlüssel 170101
Ausführung in Teilflächen.
Stemmtiefen:  bis 4,0 cm
Einzelflächen: bis 0,10 m²
Vorhandene Betongüte: min. B 35

Aufgemessen und abgerechnet wird eine allseitig dem
jeweiligen Ausbruch naheliegende, geradlinig
verlaufende Teilfläche.

Die maximal zulässige Gehwegbelastung von 300 kg/m² ist
zu berücksichtigen.

Angrenzende Bauteile (Brüstungen, Seitenwände,
Berührungsschutze, Übergangskonstruktionen, Senken,
etc.) der Verkehr, der Zugverkehr, die Oberleitungen
und Gleise, sowie die Umwelt sind durch geeignete
Schutzmaßnahmen vor Beschädigung und Verunreinigung zu
schützen.

Einschließlich aller Materialien, Nebenarbeiten und
Entsorgungskosten, sowie die erforderliche Ermittlung
der Karbonatisierungstiefen mittels
Phenolphtaleintests.
Menge: 5,000 m2

**3.7 Beton stemmen 0,1 - 1,0 m²**
Beton stemmen 0,1 - 1,0 m²

Markierte Stellen oder Flächen der Pos. 3.5, sowie
sämtliche lockeren Gefügeteile bis auf den gesunden
Kernbeton ausstemmen. Karbonatisierter Beton in den
Bereichen, wo der Sprengdruck das Betongefüge gelockert
hat, bis zur Korrosionsgrenze der Bewehrung
freistemmen. Sichtbar werdenden Bewehrungsstahl auch im
nicht korrodierten Bereich noch ca. 2 cm in
Stabrichtung freilegen. Ist der Bewehrungsstahl über
die Hälfte der Flanke hinaus korrodiert, so ist auf der
Rückseite mindestens 1 cm tief frei zu stemmen.

Stoffe laden und einer Wiederverwertung gemäß
Kreislaufwirtschaftsgesetz zuführen. Alle anderen
Reststoffe sind nachweislich zu entsorgen. Die Kosten
für die ggf. erforderliche Beantragung einer
Abfallerzeugernummer sind in diese Position
einzurechnen.

Abfallschlüssel 170101.
Ausführung in Teilflächen.
Stemmtiefen:  bis 4,0 cm
Einzelflächen:  von 0,1 bis 1 m²
Vorhandene Betongüte: min. B 35

Aufgemessen und abgerechnet wird eine allseitig dem
jeweiligen Ausbruch naheliegende, geradlinig
verlaufende Teilfläche.

Die maximal zulässige Gehwegbelastung von 300 kg/m² ist
zu berücksichtigen.

Angrenzende Bauteile (Brüstungen, Seitenwände,
Berührungsschutze, Übergangskonstruktionen, Senken,
etc.) der Verkehr, der Zugverkehr, die Oberleitungen
und Gleise, sowie die Umwelt sind durch geeignete
Schutzmaßnahmen vor Beschädigung und Verunreinigung zu
schützen. Hierzu siehe Anlage 7 "Beispiel Mobile
Schutzsystem".

Einschließlich aller Materialien, Nebenarbeiten und
Entsorgungskosten, sowie die erforderliche Ermittlung
der Karbonatisierungstiefen mittels
Phenolphtaleintests.
Menge: 10,000 m2

**3.8 Beton strahlen partiell**
Beton strahlen partiell

Die freigelegten Betonschadstellen der Position 3.6 und
3.7 gemäß ZTV-ING, Teil 3 Massivbau, Abschnitt 4,
Tabelle 3.4.2 von minderfesten Schichten durch
Strahlen, mit festen Strahlmitteln, reinigen.

Mindestrautiefenklasse: RT 1,0.
Ausführung in Teilflächen, Einzelflächen von 0,01 m²
und bis 1,0 m².

Vorhandene Ablagerungen, Altbeschichtungen, minderfeste
Zementschlämme, abplatzendes Material und sonstige
verbundmindernde Stoffe sind zu entfernen. Die
Absaugung von Reststoffen, die Staubfilterung, sowie
Strahlschuttanalysen sind in diese Pos. einzurechnen.
Der Einsatz von Strahlmitteln darf nur unter allseitig
geschlossener Schutzplane erfolgen, so dass ein Eintrag
in die Umwelt ausgeschlossen ist.

Stoffe laden und einer Wiederverwertung gemäß
Kreislaufwirtschaftsgesetz zuführen. Alle anderen
Reststoffe sind nachweislich zu entsorgen.

Abfallschlüssel 120117.

Gewählte Art der Untergrundvorbereitung:

.......................................................
.........
  (vom Bieter einzusetzen)

Angrenzende Bauteile (Brüstungen, Seitenwände,
Berührungsschutz, Übergangskonstruktionen, Senken,
etc.) der Verkehr, der Zugverkehr, die Oberleitungen
und Gleise, sowie die Umwelt sind durch geeignete
Schutzmaßnahmen vor Beschädigung und Verunreinigung zu
schützen. Hierzu siehe Anlage 7 "Beispiel Mobile
Schutzsystem".

Alle erforderlichen Einhausungen und
Schutzeinrichtungen und deren Vorhaltung werden mit den
Pos. 1.1 und 1.2 vergütet.

Einschließlich aller Materialien, Nebenarbeiten.
Menge: 15,000 m2

**3.9 Beton strahlen für Abdichtungsarbeiten**
Beton strahlen für Abdichtungsarbeiten

Beton strahlen für Abdichtungsarbeiten Westseite
Waagerechte bzw. leicht geneigte Betonflächen mittels
mobilem Schleuder-Strahlverfahren von altem Schlämme,
mürbem Feinmörtel, Verunreinigungen, losen
Bestandteilen o. ä. befreien und das Strahlgut
entsorgen. Durch das Kugelstrahlen ist die
Betonoberfläche erkennbar abzutragen, die gestrahlte
Betonoberfläche muss eine porige, feinraue Struktur
aufweisen. Die Betonoberfläche ist vor erneuter
Verschmutzung zu schützen.
Zahl der Strahlgänge: 2 mal.

Einschließlich aller Materialien, Nebenarbeiten und
Entsorgungskosten.
Menge: 230,000 m2

**3.10 Beton Mehrstärke stemmen**
Beton Mehrstärke stemmen

Stemm - Mehrtiefen pro 1 cm Tiefe als Mehraufwand zu
Pos. 3.6 bis 3.7.

Aufgemessen und abgerechnet wird eine allseitig dem
jeweiligen Ausbruch naheliegende, geradlinig
verlaufende Teilfläche.

Einschließlich aller Materialien, Nebenarbeiten und
Entsorgungskosten, sowie die erforderliche Ermittlung
der Karbonatisierungstiefen mittels
Phenolphtaleintests.
Menge: 1,000 m2

**3.11 Bewehrung strahlen**
Bewehrung strahlen

Korrodierte freigelegte Bewehrung in den Flächen der
Pos. 3.6 bis 3.7 gem. ZTV-ING, Teil 3 Massivbau,
Abschnitt 4, Tabelle 3.4.2 durch Strahlen mit festen
Strahlmitteln oder gleichwertig entrosten bis zum
Norm-Vorbereitungsgrad Sa 2 1/2 nach DIN EN ISO
12944-4.

Bewehrung: Durchmesser bis 28 mm
Ausführung in Teillängen.

Vorhandene Ablagerungen, Altbeschichtungen, minderfeste
Zementschlämme, abplatzendes Material und sonstige
verbundmindernde Stoffe sind zu entfernen. Die
Absaugung von Reststoffen, die Staubfilterung, sowie
Strahlschuttanalysen sind in diese Pos. einzurechnen.
Der Einsatz von Strahlmitteln darf nur unter allseitig
geschlossener Schutzplane erfolgen, so dass ein Eintrag
in die Umwelt ausgeschlossen ist. Schutzeinrichtungen
und Einhausungen werden über Pos. 1.1 und 1.2
abgerechnet.
Stoffe laden und einer Wiederverwertung gemäß
Kreislaufwirtschaftsgesetz zuführen. Alle anderen
Reststoffe sind nachweislich zu entsorgen.

Abfallschlüssel 120117.

gewählte Art der Untergrundvorbereitung:

.......................................................
.........
  (vom Bieter einzusetzen)

Angrenzende Bauteile (Gesims, Brückengeländer,
Leerrohre, Beschilderung, Bewehrungen, etc.), und der
Verkehr, der Zugverkehr, die Oberleitungen und Gleise
(Fahrzeuge, Radfahrer, Fußgänger) sowie die Umwelt,
sind durch geeignete Schutzmaßnahmen vor Beschädigung
und Verunreinigung zu schützen.

Alle erforderlichen Einhausungen und
Schutzeinrichtungen und deren Vorhaltung werden mit den
Pos. 1.1 und 1.2 vergütet.

Einschließlich aller Materialien, Nebenarbeiten und
Entsorgungskosten.
Menge: 135,000 m

**3.12 Bewehrungsstahl beschichten**
Bewehrungsstahl beschichten

Freigelegter und vorbereiteter Bewehrungsstahl der Pos.
3.11 mit
Korrosionsschutz versehen. Vorbereitete Bewehrungsstahl
in 2 Arbeitsgängen mit mindestens 1mm
Trockenschichtdicke streichen.
Korrosionsschutzbeschichtung mit
kunststoffmodifizierter Zementschlämme als aktive
Beschichtung nach DIN EN 1504-7.

Bewehrung: Durchmesser bis 28 mm,

Hersteller und Typ gewähltes Produkt:

.......................................................
........' '
  (vom Bieter
einzutragen)

Ausführung in Teillängen.
Vorbehandlung, Materialverarbeitung und -einbau und
Nachbehandlung nach Herstellerangaben.
Aufgemessen und abgerechnet wird gemäß Pos. 3.11
Die Kosten für erforderliche Schutzeinrichtungen gegen
Witterungseinflüsse etc., und deren Vorhaltung werden
über Pos. 1.1 und  1.2 vergütet.

Einschließlich aller Materialien, Nebenarbeiten und
Entsorgungskosten.
Menge: 135,000 m

**3.13 Haftbrücke auf Stemmflächen für Pos. 2.6 und 2.7**
Haftbrücke auf Stemmflächen für 3.6 und  3.7

Haftbrücke gem. ZTV-ING in den Betonuntergrund
einbürsten.
Einbau in den Teilflächen der Position 3.6 und 3.7.
Werkstoff: Zementgebundenes, kunststoffmodifiziertes
Ein-Komponenten Material. Untergrundvorbehandlung,
Materialverarbeitung und Nachbehandlung nach
Herstellerangaben.

gewähltes
Produkt:...............................................
.................
  (vom Bieter einzusetzen)

Die Kosten für erforderliche Schutzeinrichtungen gegen
Witterungseinflüsse etc., und deren Vorhaltung werden
über Pos. 1.1 und  1.2 vergütet.

Ausführung in Teilflächen.

Einzurechnen sind alle Materialien und Nebenarbeiten.
Menge: 15,000 m2

**3.14 PCC - Mörtel Stemmflächen für Flächen der Pos 2.6 und 2.7**
Instandsetzungsmörtel für Flächen der Pos. 3.6 und 3.7

RC Mörtel gemäß ZTV-ING für Flächen der Position 3.6
und 3.7. Werktrockenmörtel liefern, nach
Ausführungsanweisung des Herstellers verarbeiten und
nach Angabe des AG in unterschiedlichen Dicken frisch
in frisch mit der Haftbrücke der Pos. 3.13 einbauen.
Oberfläche eben abziehen. Untergrundvorbehandlung,
Materialverarbeitung und Nachbehandlung nach
Herstellerangaben.

gewähltes
Produkt:...............................................
.................
  (vom Bieter einzusetzen)

Die Kosten für erforderliche Schutzeinrichtungen gegen
Witterungseinflüsse etc., und deren Vorhaltung werden
über Pos. 1.1 und  1.2 vergütet.
Ausführung in Teilflächen.

Einzurechnen sind alle Materialien und Nebenarbeiten
und Entsorgungskosten.
Menge: 15,000 m2

**3.15 Spachtelmehrstärken für Pos. 2.10**
Instandsetzungsmörtel Mehrstärke

Mehrmassen an RC Mörtel gemäß ZTV-ING für Flächen der
Position 3.10. Werktrockenmörtel liefern, nach
Ausführungsanweisung des Herstellers verarbeiten und
nach Angabe des AG in unterschiedlichen Dicken
einbauen. Oberfläche eben abziehen. Einbau je cm in
Bereichen der Stemmmehrstärken der Position 3.6 und
3.7. Untergrundvorbehandlung Materialverarbeitung und
Nachbehandlung nach Herstellerangaben.

gewähltes
Produkt:...............................................
.................
  (vom Bieter einzusetzen)

Aufmaß und Abrechnung gemäß Pos. 3.10.
Einzurechnen sind alle Materialien und Nebenarbeiten.
Menge: 1,000 m2

**3.16 Grundierung ggf. Versiegelung**
Grundierung ggf. Versiegelung

Die vorbehandelte Fläche der Pos. 3.9 mit einem
transparenten lösemittelfreien, niedrigviskosen,
zweikomponentigen Epoxidharz, nach Ausführungsanweisung
des Herstellers, grundieren. Die noch frisch grundierte
Betonoberfläche im Überschuss mit Quarzsand abstreuen.
Nicht festhaftendes Abstreugut entfernen.
Anschließend wieder mit Epoxidharz versiegeln.

Der Untergrund muss sauber, trocken und frei von losen
Verunreinigungen, Staub, Ölen, Fetten, Gummiabrieb und
sonstigen trennend wirkenden Substanzen sein.
Ausführung in mehreren Bauabschnitten.

gewähltes
Produkt:...............................................
.................
  (vom Bieter einzusetzen)

Einzurechnen sind alle Materialien und Nebenarbeiten,
Entsorgungskosten.
Menge: 230,000 m2

**3.17 Kratzspachtelung**
Kratzspachtelung

Die vorbehandelte Fläche der Pos. 3.17 gemäß ZTV-ING,
Teil 3, Abschnitt 4 durch Kratzspachteln verschließen.
Der Spachtel wird aus einem transparenten,
lösemittelfreien, zweikomponentigen Epoxidharz und
feuergetrocknetem Quarzsand (0,1-0, 3 mm) angemischt.
Ausführung in mehreren Bauabschnitten.

gewähltes
Produkt:...............................................
.................
  (vom Bieter einzusetzen)

Einzurechnen sind alle Materialien und Nebenarbeiten,
Entsorgungskosten.
Menge: 230,000 m2

**3.18 Dichtungsschicht Bitumen-Schweißbahn**
Dichtungsschicht Bitumen-Schweißbahn

Vorbereitete Betonoberflächen der Position 3.17
entsprechend dem Baufortschritt mit einer
Bitumenschweißbahn gemäß ZTV-ING Teil 6 Abschnitt 1 und
TL-BEL-B Teil 1 abdichten. Dichtungsschicht an
Konstruktionen, Durchdringungskörper und sonstige
Einbauten anschließen. Anschlussflächen sind
vorzubereiten.

Die Position beinhaltet die Abdichtung mit einer
Polymerbitumen-Schweißbahn mit APP-Zusatz,

gewähltes
Produkt:...............................................
.................
  (vom Bieter
einzusetzen)

Ausführung der Dichtungsarbeiten nach ZTV-ING Teil 6
Abschnitt 1 und gemäß den Herstellerangaben.

Die Kosten für erforderliche Schutzeinrichtungen gegen
Witterungseinflüsse etc., und deren Vorhaltung werden
über Pos. 1.1 und  1.2 vergütet.

Einschließlich aller Materialien, Nebenarbeiten und
Entsorgungskosten.
Menge: 230,000 m2

**3.19 Verstärkungsschicht unter Bordstein**
Verstärkungsschicht unter Bordstein

Verstärkungsschicht aus Edelstahlband, mindestens 0,065
mm dick und kalottiert oder geprägt, gemäß DIN EN
10088-2 Werkstoffnummer 1.4401, liefern und in
Anlehnung an die Richtzeichnung Dicht 20, unter den
Betonbordsteinen /Anschluss Kappen mit einer Breite von
30 cm fachgerecht verlegen.

Einzurechnen sind sämtliche Materialien und
Nebenarbeiten, sowie das Beiarbeiten des
Edelstahlbandes an die vorh. Betonkonstruktion der
Kappen, sowie das Einkleben in eine Bitumenklebemasse
(gefüllt).

Einschließlich aller Materialien und Nebenarbeiten.
Menge: 20,000 m

**3.20 Brückenbetonbordsteine liefern und setzen**
Brückenbetonbordsteine liefern und setzen

Brückenbetonbordsteine gemäß DIN EN 1340, Qualität DTI,
DIN 483 liefern und auf die vorbereitete Fläche der
Pos. 3.19 in Anlehnung an RIZ Kap 12 und RIZ Dicht 20
wie folgt versetzen:
Herstellung des Betonstuhls aus Lösemittelfreier, 2-
Komponenten-Methacrylatharzmörtel mit hoher Druck- und
Biegezugfestigkeit  (0 - 4  mm), d i.M. 4 cm. Die
Brückenbetonbordsteine sind höhen- und fluchtgerecht
entsprechend dem Bestand (siehe Anlagen  ) auf den
frischen Beton zu setzen. Alle Stoßfugen sind mit einem
plastischen Fugenkitt auf Bitumenbasis einschl.
Voranstrich vollflächig zu schließen.
Fugenbreite: mind. 5 mm, max. 8 mm, in
Krümmungsbereichen trapezförmig.
Größe Brückenbetonbordsteine: 12/15/20 cm, Länge 100 cm
Oberfläche Granit- oder Basaltvorsatz o. gleichwertig,
Vorsatzhöhe mind. 15 cm

Angebotenes Fabrikat/Typ:
.......................................................
.................
  (vom Bieter einzusetzen)

Schutzmaßnahmen zur Ausführung der Arbeiten bei
ungünstiger Witterung werden über Position 1.1 und 1.2
vergütet.

Einschließlich dem lage- und höhengerechtem Einmessen
des Bestandes und dem Einmessen und Anreißen der
Bordsteinflucht (wechselseitig gekrümmter Verlauf) und
-höhe, sowie aller erforderlichen Materialien und
Nebenarbeiten.
Menge: 20,000 St

**3.21 Brückenbetonbordsteine verankern**
Brückenbetonbordsteine verankern

Konstruktive Verankerung der Brückenbetonbordsteine
Pos.3.20 im Beton in Anlehnung an die Richtzeichnung
Dicht 20 mit Bewehrungsstäben BSt 500 S, d= 14 mm, l =
35 cm. Je Brückenbetonbordstein (1,00 m) sind 2
Bewehrungsstäbe mit einem für nachträgliche
Bewehrungsanschlüsse in Beton zugelassenem
Verankerungssystem aus Epoxidharzmörtel einzukleben.
Die Lage ist so zu wählen, dass die Anker mittig im
Kappenbeton liegen. Einbau gemäß den
Herstellervorgaben.

Verankerungstiefe im Brückenbetonbordstein 10 cm,
Verankerungslänge im Kappenbeton  25 cm,
Längsrandabstand = 25 cm.

Angebotenes Fabrikat/Typ:
.......................................................
.................
  (vom Bieter einzusetzen)

Einschließlich dem lage- und höhengerechtem Einmessen
und Anreißen der Bohrlöcher in den Kappenbeton bzw. in
die Brückenbetonbordsteine,

Schutzmaßnahmen zur Ausführung der Arbeiten bei
ungünstiger Witterung werden über Position 1.1 und 1.2
vergütet.

Einschließlich dem Montagematerial, sowie aller Bohr-,
Reinigungs- und Klebearbeiten nach Herstellerangaben
und allen Materialien und Nebenarbeiten.
Menge: 40,000 St

**3.22 Brückenbetonbordsteine vertikal schneiden**
Brückenbetonbordsteine vertikal schneiden

Vertikales Schneiden der Brückenbetonbordsteine
Pos.3.20 zur Anpassung an den Bestand.
Je Schnitt einschließlich aller Materialien und
Nebenarbeiten.
Menge: 4,000 St

**3.23 Brückenbetonbordsteine horizontal schneiden**
Brückenbetonbordsteine horizontal schneiden

Horizontales Schneiden der Brückenbetonbordsteine
Position 3.20 zur Anpassung an den Bestand.
Je Schnitt einschließlich aller Materialien und
Nebenarbeiten.
Menge: 20,000 St

**3.24 Randstreifen herstellen**
Randstreifen herstellen

Entlang der Bordsteine ist in der Verschleißschicht ein
Randstreifen in einer Breite von 30 cm aus GA
anzuordnen, auf dessen noch heiße Oberfläche eine
entfüllerte, trockene oder leicht mit Bindemittel
umhüllte feine Gesteinskörnung (Quarzsand) aufgestreut
und eingerieben wird. Abstreumenge 2 bis 3 kg/m². Diese
Leistung ist in diese Pos. einzurechnen.
Gussasphalt MA 11S mit Bitumen der Sorte 20/30

Einschließlich aller Materialien und Nebenarbeiten.
Menge: 6,000 m2

**3.25 GA Fahrbahn**
GA Fahrbahn

Fahrbahndecke, bestehend aus einer 4 cm dicken
Schutzschicht aus Gussasphalt MA 11S mit Bitumen der
Sorte 20/30 sowie einer 4 cm dicken Verschleißschicht
aus Gussasphalt MA 11S mit Bitumen der Sorte 20/30 nach
ZTV Asphalt-StB 07/13 für Verkehrsflächen der
Belastungsklasse Bk32 gemäß dem Baufortschritt
maschinell oder von Hand lage- und höhengerecht
einbauen einschließlich Materiallieferung.

Die Aussparung der Fugen (b=2cm) längs der Bordsteine
und an den Übergangs- bzw. Randabschlusskonstruktionen
wird über Pos. 3.27 vergütet.

Die noch heiße Oberfläche der Gussasphaltdecke ist mit
leicht bituminiertem Moräneedelsplitt der Lieferkörnung
2/5 mm abzustreuen (mind. 10 kg/m²) und mit der Walze
einzudrücken. Die Leistung ist in diese Position
einzurechnen.

Das überschüssige Material ist abzufegen, aufzunehmen,
zu laden und einer Wiederverwertung gemäß
Kreislaufwirtschaftsgesetz zuzuführen. Alle anderen
Reststoffe sind nachweislich zu entsorgen, siehe
Vorbemerkungen. Nach 2 Wochen ist das gelöste,
überschüssige Material auf Anweisung des AG ein
weiteres Mal abzufegen, aufzunehmen und wie vor zu
entsorgen. Diese Leistung ist in diese Pos.
einzurechnen.

Berechnungsgewicht 25,0 kg/m² je 1 cm Dicke
einschließlich gebundenem Abstreumaterial.

Gussasphalt zusammen mit der Oberkante der Übergänge
als ebene Fläche herstellen. Abgerechnet werden nur von
der Bauleitung des AG abgezeichnete Wiegescheine.

Eignungsnachweise und Eignungsprüfungen sind vom
Auftragnehmer nach den einschlägigen technischen
Regelwerken durchzuführen und dem AG zur Kenntnisnahme
vorzulegen. Der Auftragnehmer hat die Eignung der
vorgesehenen Baustoffe und der Baustoffgemische
spätestens eine Woche vor dem Einbau nachzuweisen.
Mischgut ohne Asphaltgranulat und ohne andere
Recyclingbaustoffe.

Gewählte Rezeptur:
.......................................................
................
  (vom Bieter einzusetzen)

Angrenzende Bauteile wie Bordsteine, Randsteine,
Beleuchtungsmasten, Übergangs- bzw.
Randabschlusskonstruktionen, Schächte, Senken, etc.)
und der Verkehr, sowie die Umwelt sind durch geeignete
Schutzmaßnahmen vor Beschädigung und Verunreinigung zu
schützen.

Alle erforderlichen Schutzmaßnahmen werden mit der
Position 1.1 vergütet.

Einschließlich aller Materialien, Nebenleistungen und
Entsorgungskosten.
Menge: 145,000 m2

**3.26 GA Gehweg**
GA Gehweg

Gussasphaltdecke, bestehend aus einer i.M. 4,0 cm
dicken Schicht aus Gussasphalt MA 5 N mit Bitumen der
Sorte 30/45 nach ZTV Asphalt-StB 07/13 gemäß dem
Baufortschritt von Hand lage- und höhengerecht einbauen
einschließlich Materiallieferung.

Die noch heiße Oberfläche der Gussasphaltdecke ist mit
leicht bituminiertem Moräneedelsplitt der Lieferkörnung
Körnung 1/3 mm abzustreuen (mind. 5 kg/m²) und mit der
Walze einzudrücken. Die Leistung ist in diese Pos.
einzurechnen. Das überschüssige Material ist abzufegen,
aufzunehmen, zu laden und einer Wiederverwertung gemäß
Kreislaufwirtschaftsgesetz zuzuführen. Alle anderen
Reststoffe sind nachweislich zu entsorgen, siehe
Vorbemerkungen. Nach 2 Wochen ist das gelöste,
überschüssige Material auf Anweisung des AG ein
weiteres Mal abzufegen, aufzunehmen und wie vor zu
entsorgen. Diese Leistung ist in diese Pos.
einzurechnen.

Berechnungsgewicht 25,0 kg/m² je 1 cm Dicke
einschließlich gebundenem Abstreumaterial.

Abgerechnet werden nur von der Bauleitung des AG
abgezeichnete Wiegescheine.

Der Eignungsnachweis des Mischwerkes ist vor dem Einbau
zu erbringen.
Mischgut ohne Asphaltgranulat und ohne andere
Recyclingbaustoffe.
Eignungsnachweise und Eignungsprüfungen sind vom
Auftragnehmer nach den einschlägigen technischen
Regelwerken durchzuführen und dem AG zur Kenntnisnahme
vorzulegen. Der Auftragnehmer hat die Eignung der
vorgesehenen Baustoffe und der Baustoffgemische
spätestens eine Woche vor dem Einbau nachzuweisen.

Gewählte Rezeptur
.......................................................
................
  (vom Bieter einzusetzen)

Angrenzende Bauteile wie Brückengeländer,
Berührungsschutz, Senken und die
Übergangskonstruktionen der Brücke sind durch geeignete
Schutzmaßnahmen vor Beschädigung und Verunreinigung zu
schützen.

Die max. zul. Gehwegbelastung von 300 kg/m² ist zu
berücksichtigen.

Einschließlich aller Materialen, Nebenleistungen und
Entsorgungskosten.
Menge: 85,000 m2

**3.27 Fugenaussparung GA Fahrbahn**
Fugenaussparung GA Fahrbahn

Aussparung der Fugen (b=2cm, t= i. M. 9,0 cm) längs der
Aufkantung und quer an den Übergangskonstruktionen /
Bewegungsfugenprofilen sowie an Schachtdeckeln im
Gussasphalt herstellen.

Einschließlich aller Materialien und Nebenleistungen.
Menge: 55,000 m

**3.28 Fugenaussparung GA Geh-/Radweg Ostseite**
Fugenaussparung GA Gehweg

Aussparung der Fugen (b=2cm, t= i. M. 4 cm) längs der
Bordsteine und an den Übergangs- und
Randabschlusskonstruktionen im Gussasphalt der Pos.
3.26 herstellen.
Einschließlich aller Materialien und Nebenleistungen.
Menge: 45,000 m

**3.29 Fugenverguss Gehweg**
Fugenverguss Gehweg

Längs- und Querfugen zwischen Gussasphaltbelag und
Randgesimsaufkantungen, bzw. Betonbordsteinen,
Übergangskonstruktion, sowie Fugen zwischen vorh. und
neu hergestelltem bzw. zwischen den nach Baufortschritt
neu aufgebrachten Belägen mit bit. Fugenvergußmasse
gemäß ZTV- Ing. bzw. ZTV Fug-StB und entsprechend RIZ
Dicht 9, heiß verfüllen, sowie mit einem
Kunstharzprimer zur Verbesserung des Haftgrundes
vorstreichen.

Fugenspaltbreite: b = 20 mm,
Fugenspalttiefe: t  = i. M. 40 mm.

Einschließlich aller Materialien und Nebenleistungen.
Menge: 45,000 m

**3.30 Fugenverguss t = i. M. 70 mm, Fahrbahnen Ostseite**
Fugenverguss Fahrbahnen

Längs- und Querfugen zwischen Gussasphaltbelag und
Betonbordsteinen, Übergangs-/
Randabschlusskonstruktionen, sowie Fugen zwischen den
nach Baufortschritt neu aufgebrachten Belägen mit bit.
Fugenvergußmasse gemäß ZTV- Ing. bzw. ZTV Fug-StB
entsprechend RIZ Dicht 9, mehrlagig heiß verfüllen,
sowie mit einem Kunstharzprimer zur Verbesserung des
Haftgrundes vorstreichen.

Fugenspaltbreite: b = 20 mm,
Fugenspalttiefe: t  = i. M. 90 mm, mit Unterfüllstoff
zwischen 1. und 2. Lage
Fugenraum mehrlagig verfüllen.

gewähltes Produkt Voranstrich:
.....................................................
  (vom Bieter einzusetzen)

gewähltes Produkt Fuge:
......................................................
  (vom Bieter einzusetzen)

Die Fuge ist mit Druckluft sauber auszublasen, wobei
auf eine räumliche Trennung zwischen den Reinigungs-
und Vergussarbeiten geachtet werden muss. Die zu
vergießende Fuge ist bis zur Oberkante mit dem
entsprechenden Voranstrich zu behandeln. Der Primer
soll die Fugenflanken lückenlos filmbildend bedecken.
Die Dosierungs- und Verarbeitungsanweisung des
Herstellers ist dabei unbedingt zu beachten. Bei
Aufbringen des Primers müssen in der Nähe liegende
Bauteile geschütz werden, Ränder abkleben. Beim
Vergießen der Fuge muss der aufgebrachte Voranstrich
abgetrocknet sein. Die Vergussarbeiten sind mehrlagig
mit geeigneten Vergussgeräten durchzuführen.

Angrenzende Bauteile wie Brückengeländer,
Berührungsschutz, Senken und die
Übergangskonstruktionen der Brücke sind durch geeignete
Schutzmaßnahmen vor Beschädigung und Verunreinigung zu
schützen.

Die Kosten für erforderliche Schutzeinrichtungen gegen
Witterungseinflüsse etc., und deren Vorhaltung werden
über Pos. 1.1 und 1.2 vergütet.

Einschließlich aller Materialien und Nebenarbeiten.
Menge: 55,000 m

**3.31 Fugenschnitte Neubelag Westseite**
Fugenschnitte Neubelag Westseite

Fugenschnitte bis 3,0 cm Schnitttiefe und 1,0 cm
Schnittbreite an der neuen GA- Deckschicht mittels
Schneidegerät herstellen.

Anfallende Schuttmassen aufnehmen, in das Eigentum des
AN übernehmen, laden und einer Wiederverwertung gemäß
Kreislaufwirtschaftsgesetz zuführen. Alle anderen
Reststoffe sind nachweislich zu entsorgen.

Einzurechnen sind alle Materialien, Nebenarbeiten und
Entsorgungskosten.
Menge: 20,000 m

**3.32 Fugenverguss zu Pos. 3.31**
Fugenverguss zu Pos. 3.31

Die im Gussasphalt geschnittenen Fugen der Pos. 3.31
nach Baufortschritt mit bit. Fugenvergußmasse gemäß
ZTV- Ing. bzw. ZTV Fug-StB heiß verfüllen, sowie mit
einem Kunstharzprimer zur Verbesserung des Haftgrundes
vorstreichen.
Fugenbreite: 10 mm
Fugentiefe: bis 30 mm

Bauteil:  Fahrbahnen und Geh-/Radwege.

gewähltes Produkt Voranstrich:
.....................................................
  (vom Bieter einzusetzen)

gewähltes Produkt Fuge:
......................................................
  (vom Bieter einzusetzen)

Die Fuge ist mit Druckluft sauber auszublasen wobei auf
eine räumliche Trennung zwischen den Reinigungs- und
Vergussarbeiten geachtet werden muss. Die zu
vergießende Fuge ist bis zur Oberkante mit dem
entsprechenden Voranstrich zu behandeln. Der Primer
soll die Fugenflanken lückenlos filmbildend bedecken.
Die Dosierungs- und Verarbeitungsanweisung des
Herstellers ist dabei unbedingt zu beachten. Bei
Aufbringen des Primers müssen in der Nähe liegende
Bauteile geschütz werden, Ränder abkleben. Beim
vergießen der Fuge muss der aufgebrachte Voranstrich
abgetrocknet sein. Die Vergussarbeiten sind mit
geeigneten Vergussgeräten durchzuführen.

Die Kosten für erforderliche Schutzeinrichtungen gegen
Witterungseinflüsse etc., und deren Vorhaltung werden
über Pos. 1.1 und 1.2 vergütet.

Einschließlich aller Materialien und Nebenarbeiten.
Menge: 20,000 m

**3.33 GA Fahrbahn Mehrstärken**
GA Fahrbahn Mehrstärken

Mehrstärken GA MA 11S mit Bitumen der Sorte 20/30 gemäß
Pos. 3.25 liefern und einbauen.
Menge: 1,000 t

**3.34 GA Geh-/Radweg und Mittelkappe Mehrstärken**
GA Gehweg Mehrstärken

Mehrstärken GA MA 5N mit Bitumen der Sorte 30/45 gemäß
Pos. 3.26 liefern und einbauen.
Menge: 1,000 t

**3.35 Fahrbahnabschlußprofil einbauen**
Fahrbahnabschlußprofil einbauen

Abschlussprofile in Anlehnung an RIZ Abs.4 als
Flachstahl zum Abschluss der Abdichtung und als
Kantenschutz einbauen. Befestigung erfolgt mit
zugelassenen Edelstahlbetonankern für schwere Lasten im
gerissenen Beton.

Flachstahl: Edelstahl 1.4301, 1 Stück, 7,5m*0,25m, t =
mindestens 10 mm.
Bolzenanker: Edelstahl  1.4301,alle 20 cm, ca. 40
Stück.

Einschließlich aller Materialien und Nebenarbeiten.
Menge: 15,000 m

**3.36 Abschlußprofil Gehweg-Flügelwände einbauen**
Abschlußprofil Gehweg-Flügelwände einbauen

Abschlussprofile in Anlehnung an RIZ Abs.4 als
Flachstahl zum Abschluss der Abdichtung und als
Kantenschutz einbauen. Befestigung erfolgt mit
zugelassenen Edelstahlbetonankern für schwere Lasten im
gerissenen Beton.

Flachstahl: Edelstahl 1.4301, 2 Stück, Gesamtlänge 25
Meter, t = minds. 8 mm,
Bolzenanker: Edelstahl  1.4301,alle 20 cm, ca. 100
Stück

Einschließlich aller Materialien und Nebenarbeiten.
Menge: 30,000 m

### 4 Titel 4 - Straßenbau-, Erd- und Pflasterarbeiten

**4.1 Trennschnitt in Asphalt herstellen**
Trennschnitt in Asphalt herstellen

Kantenschnitt an der vorhandenen Deckschicht und
Auffüllungsmaterialien mit einem Schneidegerät
gradlinig herstellen. An den Ecken müssen die Schnitte
in voller Tiefe über Kreuz so ausgeführt werden, dass
die volle Schichtdicke gewährleistet ist.

Schnitttiefe > 4 bis 20 cm.
Ausführung mit Naßschneidegerät.
Arbeitsbereich. Widerlager Nord und Süd. Siehe Anlage
3, 8 und 9 Grün markierte Bereiche.

Angrenzende Bauteile (Brüstungen, Seitenwände,
Übergangskonstruktionen, Senken, etc.) der Verkehr, der
Zugverkehr, die Oberleitungen und Gleise, sowie die
Umwelt sind durch geeignete Schutzmaßnahmen vor
Beschädigung und Verunreinigung zu schützen.

Einschließlich aller Materialien, Nebenarbeiten und
Entsorgungskosten.
Menge: 100,000 m

**4.2 Versorgungsleitungen sichern**
Versorgungsleitungen sichern

Medienführenden Leitungen bis DN 300 erkunden und
während der Baumaßnahme nach Wahl des AN (in Abstimmung
mit dem Betreiber und AG) vor Beschädigung,
Frosteinwirkung und der gleiche sichern. Material für
Sicherung liefern. Erforderliche Suchschachtungen
werden gesondert vergütet. Erschwernisse für
Handschachtung u. dgl. werden nicht gesondert vergütet.
Mehrere parallel geführte Kabel eines
Versorgungsträgers im Bereich von 1 m Breite werden als
eine Leitung abgerechnet. Kabel = Medienführenden
Leitungen bis DN 300, erdverlegt, in Betrieb. Tiefe der
Leitungsachse unter Gelände bis 1,5 m.
Leitungsauffindung infolge Erd- und
Leitungsbauarbeiten. Leitung sichern einschl.
Wiedereinbau, Sandumhüllung, Kabelabdeckung.
Unterfangungen werden nicht gesondert vergütet.

Einschließlich aller Materialien, Nebenarbeiten und
Entsorgungskosten.
Menge: 1,000 psch

**4.3 Asphalt fräsen**
Asphalt fräsen

Asphalt fräsen und Fräsgut aufnehmen. Anschlusskante
geradlinig auf Frästiefe herstellen. Frästiefe über 2,5
bis 4 cm.

Fahrbahn Nord und Süd. Siehe Anlage 3, 8, 9, Grün
markierte Bereiche.
Abfallschlüssel 170302

Angrenzende Bauteile (Brüstungen, Seitenwände,
Berührungsschutz, Übergangskonstruktionen, Senken,
etc.) der Verkehr, der Zugverkehr, die Oberleitungen
und Gleise, sowie die Umwelt sind durch geeignete
Schutzmaßnahmen vor Beschädigung und Verunreinigung zu
schützen.

Einschließlich aller Materialien, Nebenarbeiten und
Entsorgungskosten.
Menge: 360,000 m2

**4.4 Rinnenbahn aus Betonsteinen aufnehmen**
Rinnenbahn aus Betonsteinen aufnehmen

Rinnenpflaster, nach DIN EN1338 aus Beton, mit
Fugenfüllung, gebunden, einschließlich Unterbeton ca.
15 cm dick, aufnehmen und seitlich lagern.
Die aufgenommenen und zur Wiederverwendung geeigneten
Rinnenpflaster reinigen und innerhalb der Baustelle
lagern. Die Schuttmassen und zur Wiederverwendung
ungeeignete Rinnenpflaster laden, abfahren und einer
Wiederverwertung gemäß Kreislaufwirtschaftsgesetz
zuführen. Die Kosten für die ggf. erforderliche
Beantragung einer Abfallerzeugernummer sind in diese
Position einzurechnen. Alle anderen Reststoffe sind
nachweislich zu entsorgen, siehe Vorbemerkungen.

Abfallschlüssel 170101.
Verlegeart: 1-reihig.
Bereich: Fahrbahn Widerlager Süd und Nord.

Lieferung von Ersatzsteinen bis ca. 10% der aufgenommen
Rinnensteine.
Nach Durchführung der Aufnahme, die Rinnensteine wieder
versetzen, einschließlich Herstellung des Fundamentes
aus Beton C 12/15. Die Stoßfugen über 5 mm Breite mit
Zementmörtel MV 1 zu 3 in der Farbe der Bordsteine
verfugen und vergiessen.

Angrenzende Bauteile (Brüstungen, Seitenwände,
Übergangskonstruktionen, Senken, etc.) der Verkehr, der
Zugverkehr, die Oberleitungen und Gleise, sowie die
Umwelt sind durch geeignete Schutzmaßnahmen vor
Beschädigung und Verunreinigung zu schützen.

Einschließlich aller Materialien, Nebenarbeiten und
Entsorgungskosten.
Menge: 20,000 m

**4.5 Bordsteine aufnehmen und verlegen**
Bordsteine aufnehmen und verlegen

Bordsteine aus Beton oder Naturstein aufnehmen,
einschließlich Abbruch der Rückenstütze und des
Fundamentes. Die aufgenommenen und zur Wiederverwendung
geeigneten Bordsteine reinigen und innerhalb der
Baustelle lagern.
Die Schuttmassen und zur Wiederverwendung ungeeignete
Bordsteine zur Entsorgungsstelle des AN fahren und
einer Wiederverwertung zuführen.
Lieferung von Ersatzbordsteinen bis ca. 15% der
aufgenommen Bordsteine.
Nach Durchführung der Aufnahme, die Bordsteine wieder
versetzen, einschließlich Herstellung des Fundamentes
und der Rückenstütze aus Beton C 12/15 und, sofern
ursprünglich vorhanden, Wiederherstellung der
Dehnungsfuge entsprechend dem ursprünglichen Zustand.
Die Stoßfugen über 5 mm Breite mit Zementmörtel MV 1 zu
3 in der Farbe der Bordsteine verfugen und vergiessen.
Aufgemessen wird nur die Bordsteinlänge in Breite der
Aufgrabung und nur dann, wenn die Bordsteine
aufgenommen und nicht unterfahren wurden.
Bordsteine A5 (15/25), A4 (15/30), A3 (18/30),
Rundbordsteine (15/22) DIN EN 1340 bzw. Naturbordsteine
etwa gleicher Abmessung.

Siehe Anlage 8und 9.

Angrenzende Bauteile (Brüstungen, Seitenwände,
Übergangskonstruktionen, Senken, etc.) der Verkehr, der
Zugverkehr, die Oberleitungen und Gleise, sowie die
Umwelt sind durch geeignete Schutzmaßnahmen vor
Beschädigung und Verunreinigung zu schützen.

Einschließlich aller Materialien, Nebenarbeiten und
Entsorgungskosten.
Menge: 20,000 m

**4.6 Asphaltbefestigung aufnehmen**
Asphaltbefestigung aufnehmen

Bituminöse Schichten aufbrechen, zerkleinern und einer
Wiederverwertung zuführen. Das Aufbruchgut geht in das
Eigentum des AN über und ist gemäß
Kreislaufwirtschaftsgesetz KrWG einer Wiederverwertung
zuzuführen.

Schichtdicke: bis zu ca. 45 cm
Bereich:  Fahrbahn, unmittelbar hinter dem Widerlager
Verwertungsklasse A/A1 - PAK < 25mg
Breite: 1,00 Meter
Länge: 15 Meter

Das Aufbruchgut geht in das Eigentum des AN über und
ist gemäß Kreislaufwirtschaftsgesetz KrWG einer
Wiederverwertung zuzuführen.

Angrenzende Bauteile (Brüstungen, Seitenwände,
Berührungsschutz, Übergangskonstruktionen, Senken,
etc.) der Verkehr, der Zugverkehr, die Oberleitungen
und Gleise, sowie die Umwelt sind durch geeignete
Schutzmaßnahmen vor Beschädigung und Verunreinigung zu
schützen.

Einschließlich aller Materialien, Nebenarbeiten und
Entsorgungskosten.
Menge: 60,000 m2

**4.7 Bodenmaterial lösen und aufnehmen**
Bodenmaterial lösen und aufnehmen

Bodenmaterial entsprechend der Anlage zum
Bodengutachten festgelegten Aufbaustärken in
Maschinenarbeit und bei Erfordernis von Hand in ebenen
und geneigten Flächen aufnehmen und verladen.

Das Material ist der zugrundeliegenden Materialklasse
nach §24 Ersatzbaustoffverordnung, getrennt zu
verladen und dem entsprechend einer Verwertung
zuzuführen. Der beiliegende Gutachten zur Untersuchung
des Untergrundes und des Fahrbahnaufbaus ist zu
beachten.

Bereich :  Fahrbahn, unmittelbar hinter der Widerlagern
Tiefe:  25 cm
Breite: 1 Meter
Länge: 15 Meter

Analytik : MP1 WL-Nord; MP2 WL-Süd.
Materialklasse:  Widerlager Nord BM-F0*/BG-F0* bis
BM-F3/ BG-F3
  Widerlager Süd BM-0*/BG-0*.

Angrenzende Bauteile (Brüstungen, Seitenwände,
Übergangskonstruktionen, Senken, etc.) der Verkehr, der
Zugverkehr, die Oberleitungen und Gleise, sowie die
Umwelt sind durch geeignete Schutzmaßnahmen vor
Beschädigung und Verunreinigung zu schützen.

Einschließlich aller Materialien, Nebenarbeiten und
Entsorgungskosten.
Menge: 10,000 m3

**4.8 Asphaltaufbruch mit Unterbau in Kleinflächen**
Asphaltaufbruch mit Unterbau in Kleinflächen

Asphaltaufbruch mit Unterbau bis zu 40 cm tief
aufbrechen, abfahren und einer Wiederverwertung
zuführen.
Geeignetes Material seitlich lagern für Verfüllung.

Einschließlich aller Materialien, Nebenarbeiten und
Entsorgungskosten.
Menge: 10,000 m2

**4.9 Schottertragschicht, Fahrbahn**
Schottertragschicht, Fahrbahn

Schotter liefern und gemäß ZTV SoB-StB einbauen.
Einbaudicke i.M. 25 cm, Einbaugewicht 285 kg/m².
Verformungsmodul EV2 auf der Oberfläche min. 150 MN/m².
Verdichtungsgrad DPr min. 103 v.H.
Material = Recycling- Material (RC I nach
ErsatzbaustoffV 2021) der Körnung 0/45.

Einschließlich aller Materialien, Nebenarbeiten und
Entsorgungskosten.
Menge: 60,000 m2

**4.10 Reinigen der angefrästen Asphaltschicht**
Reinigen der angefrästen Asphaltschicht

Oberfläche der gefrästen Asphaltschicht vor dem
Asphalteinbau, auch in Teil- und Kleinflächen,
rückstandslos reinigen, anfallende Stoffe in das
Eigentum des AN übernehmen, laden und zu einer
zugelassenen Deponie abfahren; die Gebühren gehen zu
Lasten des AN.

Einschließlich aller Materialien, Nebenarbeiten und
Entsorgungskosten.
Menge: 360,000 m2

**4.11 Asphalttrag- und Deckschschicht herstellen, Fahrbahn**
Asphalttrag- und Deckschschicht herstellen, Fahrbahn

SMA 8 S 25/55-55A DIA FA nach ZTV Aspahlt-StB, gemäß
Belastungsklasse Bk 3,2 der RStO 12 liefern und heiß
einbauen. Einbau mit Fertiger, bei nicht mit dem
Fertiger zu erreichenden Anpassungsbereichen Einbau von
Hand.

Einbaudicke: 4 cm
Bindemittel: Straßenbaubitumen 25/55-55A nach DIN EN
12591

Bei der Abrechnung müssen die von der Bauleitung des AG
abgezeichneten Originalwiegekarten vorliegen. Duplikate
werden nicht anerkannt.

Einschließlich aller Materialien, Nebenarbeiten und
Entsorgungskosten.
Menge: 360,000 m2

**4.12 Dynamischer Plattendruckversuch**
Dynamischer Plattendruckversuch

Dynamischer Plattendruckversuch mit Hilfe des Leichten
Fallgewichtsgerätes zum Nachweis des erreichten
Verdichtungsgrades in der Leitungszone, des Erdplanums
sowie der Schottertragschicht. Der Versuch ist auf
verschiedenen Niveaus während des Aufbaus der
Leitungszone durchzuführen. Die zu prüfende Lage des
eingebauten Bettungsmaterials darf nicht dicker als 300
mm sein. Gerät, Versuchsdurchführung, Protokollierung
und Kalibrierung des Gerätes nach den Technischen
Prüfvorschriften für Boden und Fels im Straßenbau TP
BF- StB Teil B 8.3. Zum Vergleich des im Versuch
ermittelten dynamischen Verformungsmoduls Evd mit dem
zu erreichenden Verformungsmodul Ev2 nach Tabelle 3 des
DWA 12 ist die Korrelationstabelle aus Anhang 14 der
ZTVA-StB heranzuziehen. Abgerechnet wird nach Anzahl
der Versuche, einschl. den vorgelegten Prüfberichte.

Einschließlich aller Materialien, Nebenarbeiten und
Entsorgungskosten.
Menge: 6,000 St

**4.13 Frostschutzschicht in Kleinflächen für Position 4.8**
Frostschutzschicht in Kleinflächen für Position 4.8

Schotter liefern und gemäß ZTV SoB-StB einbauen.
Einbaudicke i.M. 40 cm, Einbaugewicht 285 kg/m².
Verformungsmodul EV2 auf der Oberfläche min. 150 MN/m².
Verdichtungsgrad DPr min. 103 v.H.
Material = Recycling- Material (RC I nach
ErsatzbaustoffV 2021) der Körnung 0/45.

Einschließlich aller Materialien, Nebenarbeiten und
Entsorgungskosten.
Menge: 10,000 m2

**4.14 Pflaster und Gehwegplatten aufnehmen**
Pflaster und Gehwegplatten aufnehmen

Pflasterdecke mit Unterlage aufbrechen und aufnehmen.
Mit Fugenfüllung aus Baustoffgemisch ohne Bindemittel.
Bettung aus Baustoffgemisch ohne Bindemittel. Die
Aufbruchtiefe gilt ab Oberkante Pflasterdecke.
Das aufgenommene und zur Wiederverwendung geeignete
Pflaster reinigen und innerhalb der Baustelle lagern.
Die Schuttmassen und zur Wiederverwendung ungeeignetes
Pflaster zur Entsorgungsstelle des AN fahren und einer
Wiederverwertung zuzuführen. Lieferung von
Ersatzpflaster bis zu einer Menge von 10 % des
aufgenommen Pflasters.
Nach Durchführung der Aufnahme, das Pflaster
wiedereinbauen, einschließlich Herstellung der Bettung
und der Fugenfüllung.

Abfallschlüssel 170101
Aufbruchtiefe bis 15 cm.
Pflastersteine aus Beton, ca. 10 cm dick.
Unterlage = Tragschicht aus gebrochener natürlicher
Gesteinskörnung.
Bettungsmaterial: Mineralstoffgemisch 0/8 mm, Dicke 5
cm
Fugenmaterial: Mineralstoffgemisch 0/4 mm
Verlegeart: wie vorgefunden
Farbe: wie vorgefunden

Einschließlich aller Materialien, Nebenarbeiten und
Entsorgungskosten.
Menge: 50,000 m2

**4.15 Betonsteinpflasterdecke herstellen**
Betonsteinpflasterdecke herstellen

Betonsteinpflasterdecke mit Bettung nach den
Bestimmungen der TL Pflaster StB 20 und der ZTV
Pflaster StB 20 verlegen. Lieferung von Ersatzpflaster
bis zu einer Menge von 10 % des aufgenommen Pflasters
der Position 4.13.
Pflastersteine auf Passmaß trennen und zugearbeitete
Steine an Kanten und Einfassungen bzw. an Aussparungen
und Einbauten verlegen. Pflastersteine mit
Nassschneidegerät schneiden.

Die Betonerzeugnisse müssen von Werken bezogen werden,
die der Überwachung durch den "Güteschutz Beton e. V."
oder einer anerkannten neutralen Prüfstelle
unterliegen. Auf Verlangen sind dem AG die
Prüfzeugnisse vorzulegen. Diese dürfen nicht älter als
sechs Monate sein. Der AG behält sich Kontrollprüfungen
vor. Kosten für Kontrollprüfungen, deren Ergebnis nicht
den Anforderungen genügen, werden dem AN angelastet.

Pflastersteine aus Beton nach DIN EN 1338, ca. 10 cm
dick.
Unterlage = Tragschicht aus gebrochener natürlicher
Gesteinskörnung.
Bettungsmaterial: Mineralstoffgemisch 0/8 mm, Dicke 5
cm
Fugenmaterial: Mineralstoffgemisch 0/4 mm
Verlegeart: wie vorgefunden
Farbe: wie vorgefunden, grau.

Das Pflaster ist in einem Zeitraum von 3 Monaten nach
der Abnahme nachzufugen. Das Nachsanden ist dem AG
anzuzeigen.

Einschließlich aller Materialien, Nebenarbeiten und
Entsorgungskosten.
Menge: 50,000 m2

**4.16 Kabelschachtdeckel mit Rahmen ändern, höhenmäßig regulieren**
Kabelschachtdeckel mit Rahmen ändern, höhenmäßig
regulieren

Vorhandene Kabelschächte einschließlich Rahmen und
Abdeckungen fachgerecht ausbauen, aufnehmen und
seitlich lagern. Die Anpassung an die neue
Gehwegoberkante erfolgt durch teilweisen Abbruch des
vorhandenen Mauerwerks bzw. durch Aufmauerung bis zur
Sollhöhe der neuen Gehwegfläche (Höhenänderung ca. ± 5
cm).
Anschließend Schachtrahmen höhengerecht und
fluchtgerecht einbauen sowie vorhandene Deckel
fachgerecht wieder aufsetzen und ausrichten. Der
Anschlussbereich zwischen Schachtrahmen und
Asphaltbefestigung ist umlaufend mit bituminösem
Dichtstoff dauerhaft abzudichten.
Erschwerniszulage für das Vorhandensein von
Schachtabdeckungen aller Art bei sämtlichen Fräs-,
Aushub- und Einbauarbeiten im Bereich der Geh- und
Radwegflächen mit Gussasphalt. Mit dieser Zulage sind
sämtliche Erschwernisse sowie erforderliche Schutz-,
Sicherungs- und Nebenmaßnahmen abgegolten, die sich aus
Einbauten im Baubereich ergeben.
Vorhandene Kabelschächte: rechteckig, ca. 0,80 × 0,55
m., 2 Stk..

Die vorhandenen Abdeckungen sind wiederzuverwenden. Ein
Austausch erfolgt nur auf besondere Anordnung des
Auftraggebers.

Die Position umfasst sämtliche erforderlichen
Materialien, Nebenarbeiten, Schutzmaßnahmen sowie
Transport- und Entsorgungskosten.
Menge: 2,000 St

**4.17 Schieberkappen regulieren**
Schieberkappen regulieren
Schieberkappen in Fahrbahn- und Gehwegflächen höhen-
und fluchtgerecht regulieren und fachgerecht einbauen.
Vorhandene Deckel sind ordnungsgemäß wieder aufzusetzen
und exakt auszurichten. Der Anschlussbereich zwischen
Schieberkappen und Gussasphalt ist umlaufend dauerhaft
mit bituminösem Dichtstoff abzudichten.
Erschwerniszulage für das Vorhandensein von
Schieberabdeckungen im Bereich der Medienleitungen bei
sämtlichen Fräs-, Aushub- und Einbauarbeiten im
Gussasphaltbereich. Mit dieser Zulage sind alle im
Baubereich auftretenden Erschwernisse sowie
erforderlichen Schutzmaßnahmen abgegolten.
Vorhandene Schieberkappen: 2 Stück rund, 1 Stück oval.
Die Leistung umfasst sämtliche erforderlichen
Materialien, Nebenarbeiten sowie Entsorgungs- und
Transportkosten.
Menge: 3,000 St

**4.18 Bestandmarkierungen aufnehmen und dokumentieren**
Bestandmarkierung aufnehmen und dokumentieren

Vorhandene Längs- und Quermarkierungen auf dem Radweg
sowie die Markierungen der Fußgängerfurt sind vor
Beginn der Bauarbeiten durch einen Vermessungsingenieur
maßstabsgetreu aufzunehmen, zu dokumentieren (Plan und
Fotodokumentation) und dem AG zur Freigabe vorzulegen.
Die Markierungen werden im Zuge der Abbrucharbeiten
entfernt.
Nach Fertigstellung des neuen Belags sind sie in
gleicher Lage, Breite und Materialqualität
wiederherzustellen.

Einschließlich aller Materialien und Nebenarbeiten.
Menge: 150,000 m

**4.19 Längsmarkierung Typ II herstellen**
Längsmarkierung Typ II herstellen

Längsmarkierung Typ II einschl. evtl.
Sperrflächenumrandung als endgültige Markierung
herstellen. Abgerechnet wird der markierte Strich, bei
Doppelstrichen zwei Striche.

Unterbrochen; Verhältnis Strich/Lücke 1 zu 1 als
Leitlinie.
Strichbreite = 0,12 m. Strich mit Vormarkierung.
Markierungssystem aus thermoplastischem Stoff, nicht
spritzbar (Heißplastikmasse). Als System mit groben
Nachstreumitteln.
Verkehrsklasse mindestens P 6.
Markierung auf Gussasphaltdeckschicht.

Einschließlich aller Materialien, Nebenarbeiten und
Entsorgungskosten.
Menge: 150,000 m

### 5 Titel 5 - Stundenlohnarbeiten

*Hinweis*
Stundenlohnarbeiten

In den nachfolgend genannten Positionen
Stundenlohnarbeiten sind sämtliche Aufwendungen für
Einsatz, Betriebs- und Gerätevorhaltekosten und die
Kosten für das Bedienungspersonal enthalten.
Abgerechnet wird nach den tatsächlich geleisteten
Arbeits- bzw. Einsatzstunden.

Stundenlohnarbeiten dürfen nur auf Anordnung des
Auftraggebers durchgeführt werden. Nachweise über
Stundenlohnarbeiten sind spätestens am darauffolgenden
Arbeitstag der Bauleitung in zweifacher Ausfertigung
zur Anerkennung vorzulegen. Auf den Stundenlohnzettel
hat der Auftragnehmer die Leistungen der einzelnen
Arbeiter getrennt nach Berufsgruppen gesondert
aufzuführen.

Stellt sich bei der Rechnungsprüfung oder bei der
späteren Nachprüfung heraus, dass die im Stundenlohn
abgerechnete Leistung bereits zu anderen
Vertragsleistungen gehört, so werden die
Stundenlohnarbeiten nicht vergütet, auch wenn die
Stundenlohnzettel schriftlich anerkannt worden sind.

**5.1 Baufacharbeiter**
Verrechnungssatz für Arbeitskraft, Bauvorarbeiter

Stundenlohnarbeiten durch Arbeitskräfte auf Anordnung
des AG ausführen.
Angeboten wird für die jeweilige Arbeitskraft ein
Verrechnungssatz der sämtliche Aufwendungen enthält,
insbesondere den tatsächlichen Lohn mit den Zuschlägen
für Gemeinkosten, Sozialbeiträge, vermögenswirksame
Leistungen und dgl., sowie Lohn - bzw.
Gehaltsnebenkosten. Zuschläge für Nacht-, Sonntags- und
Feiertagsarbeit sind jedoch nicht eingerechnet.
Der Verrechnungssatz gilt unabhängig von der Zahl der
abgerechneten Stunden.
Menge: 1,000 h

**5.2 Baufacharbeiter**
Baufacharbeiter

Stundenlohnarbeiten durch Arbeitskräfte auf Anordnung
des AG ausführen, sonst wie Pos. 5.1.
Menge: 1,000 h

**5.3 Bauwerker**
Verrechnungssatz für Arbeitskraft, Bauhelfer

Stundenlohnarbeiten durch Arbeitskräfte auf Anordnung
des AG ausführen, sonst wie Pos. 5.1.
Menge: 1,000 h

**5.4 Gestellung Kompressor**
Verrechnungssatz, Kompressor

Gestellung (Betriebsstunden) eines Kompressors mit
Bedienung und Betriebsstoffen, sonst wie vor.
Menge: 1,000 h

**5.5 Gestellung LKW**
Verrechnungssatz, LKW

Gestellung (Betriebsstunden) eines LKW mit Bedienung
und Betriebsstoffen, sonst wie vor.
Art = mit Kippeinrichtung. Antrieb = Allrad.
Nutzlast bis einschl. 7,5 t.
Menge: 1,000 h

**5.6 Gestellung Lade- Hebegerät**
Verrechnungssatz Lade- Hebegerät

Gestellung (Betriebsstunden) eines Lade- Hebegerätes
mit Bedienung und Betriebsstoffen, sonst wie vor.
Art = Luftbereift
Leistung 60 PS
Menge: 1,000 h
